# A4 Fahrbahninstandsetz.km16,958-31,676 Eschw-Düren
Angebotsaufforderung (GAEB DA XML 3.2, DA83)
Projekt: A-08717-00
Währung: EUR
Nebenangebote zugelassen: ja
Auftraggeber: Autobahn GmbH des Bundes, Niederlassung Rheinland (Krefeld), Außenstelle Euskirchen, AdB-NL Rheinl., Ast. EU,, Otto-Lilienthal-Str 25a, 53879 Euskirchen, E-Mail FU-RHL-NL-KR-Vergabeservice@autobahn.de
Erstellt mit: GXML Toolbox V3.3 R20230829, iTWO_64 V25.0.772, 31.07.2026

## 44-25-0011 A 4,Fahrbahnsanierung vom Rastplatz Rurscholle bis AS Düren
Datum: 31.07.2026
WaGr: 99_99_01

### Abschnitt 00 Vorbereitende Leistungen

#### Unterabschnitt 00.00 Baustelleneinrichtung

**00.00.0001 Baustelle einrichten*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Stückpauschale
für alle Arbeiten an Baustellen längerer  Dauer.
Zufahrt zur Baustelle vorhanden.
Menge: 1,000 St
Leistungsbereichkatalog: 101

**00.00.0002 Baustelle räumen**
Baustelle von allen Geräten, Anlagen, Einrichtungen und
dgl. räumen. Benutzte Flächen und Wege entsprechend dem
ursprünglichen Zustand herrichten. Soweit nicht für
bestimmte Leistungen für das Räumen der Baustelle gesonderte Positionen im Leistungsverzeichnis enthalten
sind, gilt die Stückpauschale
für alle Arbeiten an Baustellen kürzerer Dauer.
Menge: 1,000 St
Leistungsbereichkatalog: 101

*Hinweis: Auf- und Abbautag werden jeweils*
Auf- und Abbautag werden jeweils als halbe Vorhaltetage abgerechnet. OZ gilt auch für die Zusatzkolonne.

**00.00.0003 Baustelleneinrichtung vorhalten**
Geräte, Werkzeuge und sonstige Betriebsmittel, die zur
vertragsgemäßen Ausführung der Bauleistungen
erforderlich und nicht in gesonderte Leistungspositionen
einzurechnen sind, sowie Baubüros, Unterkünfte,
Werkstätten, Lagerschuppen, und dgl. soweit erforderlich
Vorhalten, Unterhalten und Betreiben.
Mieten, Pacht, Gebühren und dgl. sind ebenfalls mit
dieser Position abgegolten.
Soweit nicht für bestimmte Leistungen für das
Vorhalten, Unterhalten und Betreiben der Baustelle
gesonderte Positionen im Leistungsverzeichnis enthalten
sind, gilt diese Position
für alle Leistungen dieses Abschnittes des
Leistungsverzeichnisses.
Menge: 80,000 d

*Hinweis: Für alle Arbeiten an Baustellen*
Für alle Arbeiten an Baustellen längerer Dauer

#### Unterabschnitt 00.01 Verkehrssicherung

**00.01.0001 Markierungsplan herstellen**
Markierungsplan herstellen
Vorhandene Markierung vermessungstechnisch erfassen und dokumentieren.
Die Markierungspläne sind vor der Demarkierung und
sofort nach Aufforderung anzufertigen und unverzüglich
dem AG einzureichen.
Im Plan ist neben der Markierung die gesamte bauliche
Situation mit Knotenpunkten, Einmündungen,Zufahrten
Auf- und Abfahrstrampen, Fahrbahnränder, Mittelstreifen, Fahrbahnteiler usw. .
Die Standorte der Ortseingangs- bzw. Ortausgangstafeln, Stationspfosten (Alle 200 m), von vorhandenen Geschwindigkeitsbeschränkungen, STVOZeichen und Lichtsignalanlagen aufnehmen und dokumentieren.
Maßstab der Markierungspläne (freie Strecke und
Knotenpunkte) 1: 500
Bestandsplan vermessungstechnisch aufnehmen und em AG
als dxf-Datei und pdf-Datei sowie 3 fach in Papierform
übergeben.
Ausführung auf Anweisung AG.
Länge der Fahrbahn über 1000 bis 3000 m
Menge: 2,000 St

*Hinweis: Für Verkehrs. kürzerer u. Umleitungsstr,*
Für Verkehrssicherung kürzerer Dauer
einschl. Umleitungsstrecke.

**00.01.0002 Verkehrsr. Anordnung einholen**
Verkehrsrechtliche Anordnung für Einrichtung und Be-
trieb einer Verkehrssicherung nach Unterlagen des AG
einholen und zugehörige Unterlagen erstellen. Erforderliche Ortsbesichtigungen zur Erstellung der Planunterlagen durchführen.
Abstimmungsbesprechungen durchführen und protokollieren.
Verkehrspläne entsprechend den Auflagen des AG anpassen.
Verkehrsrechtliche Anordnung für OZ " Verkehrssicherung kürzerer Dauer" einschließlich Umleitungsstrecke über 20 bis 40 km .
Anfallende Gebühren werden gesondert vergütet.
Menge: 1,000 St
Leistungsbereichkatalog: 105

*Hinweis: Für Verkehrssicherung längerer*
Für Verkehrssicherung längerer Dauer

**00.01.0003 Verkehrsr. Anordnung einholen**
Verkehrsrechtliche Anordnung für Einrichtung und Be-
trieb einer Verkehrssicherung nach Unterlagen des AG
einholen und zugehörige Unterlagen erstellen. Erforderliche Ortsbesichtigungen zur Erstellung der Planunterlagen durchführen.
Abstimmungsbesprechungen durchführen und protokollieren.
Verkehrspläne entsprechend den Auflagen des AG anpassen.
Verkehrsrechtliche Anordnung für OZ " Verkehrssicherung längerer Dauer".
Anfallende Gebühren werden gesondert vergütet.
Menge: 1,000 St
Leistungsbereichkatalog: 105

**00.01.0004 Gebühren f. Verkehrsr. Anordnung**
Anfallende Gebühren für Verkehrsrechtliche Anordnung für OZ "Verkehrssicherung längere bzw. kürzerer Dauer durchführen".
Gebühren über 200,00 Euro bis 300,00 Euro.
Menge: 5,000 St
Leistungsbereichkatalog: 105

**00.01.0005 Markierungsfläche reinigen Saugkehrwagen**
StL-Nr. 2113111002
Fläche für Markierung reinigen. Kehrgut aufnehmen und
nach Wahl des AN verwerten. Abgerechnet wird die zu
markierende Fläche. Bei Pfeil, Buchstabe, Ziffer, Verkehrsschild, und Piktogramm ergibt sich die Fläche aus
dem kleinsten umschließenden Rechteck.
Reinigung mit Saugkehrwagen.
Menge: 1000,000 m2
Leistungsbereichkatalog: 131

*Hinweis: Reinigung mit Wasserhochdruckverfahren*
Reinigung mit Wasserhochdruckverfahren nur bei stark verschmutzten Flächen.

**00.01.0006 Markierungsfläche reinigen Wasserhochdruck**
StL-Nr. 2113111001
Fläche für Markierung reinigen. Kehrgut aufnehmen und
nach Wahl des AN verwerten. Abgerechnet wird die zu
markierende Fläche. Bei Pfeil, Buchstabe, Ziffer, Verkehrsschild, und Piktogramm ergibt sich die Fläche aus
dem kleinsten umschließenden Rechteck.
Reinigung mit Wasserhochdruckverfahren.
Menge: 600,000 m2
Leistungsbereichkatalog: 131

*Hinweis: OZ wird nur vergütet, wenn das*
OZ wird nur vergütet, wenn das Reinigen der Oberfläche
mit Wasserhochdruckverfahren erfolgte oder beim Regen.

**00.01.0007 Markierungsfläche trocknen**
StL-Nr. 21131105
Fläche für Markierung schonend trocknen. Abgerechnet
wird die zu markierende Fläche. Bei Pfeil, Buchstabe,
Ziffer, Verkehrsschild und Piktogramm ergibt sich die
Fläche aus dem kleinsten umschließenden Rechteck.
Menge: 600,000 m2
Leistungsbereichkatalog: 131

*Hinweis: 70 v.h. des Preises werden nach*
70 v.h. des Preises werden nach Herstellung der Rest nach Beseitigung vergütet.

**00.01.0008 Längsmarkierung Typ II herstellen*Breite 0,15 m Folie,Gew.o.Kunst*mind. P 6 grobstr. Decke*Markierung entf.**
StL-Nr. 2110533292502101
Längsmarkierung Typ II einschl. evtl. Sperrflächenumrandung als vorübergehende Markierung herstellen, warten und instand setzen. Vormarkieren. Vorübergehende
Verkehrssicherungsmaßnahmen durchführen. Abgerechnet
wird der markierte Strich, bei Doppelstrichen zwei
Striche.
Markierung 'Durchgehend als Fahrstreifen-/Fahrbahnbegrenzung oder Unterbrochen, Verhältnis Strich/Lücke 1 zu 2 als Leitlinie.'

Strichbreite = 0,15 m.
Markierungssystem aus Folie, Gewebe- oder Kunststoffträger.
Verkehrsklasse mindestens P 6.
Markierung auf grobstrukturierter Asphaltdeckschicht.
Markierung entfernen. Abfall aufnehmen und nach Wahl
des AN verwerten.
Menge: 4000,000 m
Leistungsbereichkatalog: 105

*Hinweis: 70 v.h. des Preises werden nach*
70 v.h. des Preises werden nach Herstellung der Rest nach Beseitigung vergütet.

**00.01.0009 Längsmarkierung Typ II herstellen*Breite 0,15 m lösemittela.Farbe*mind. P 6 grobstr. Decke*Markierung entf.**
StL-Nr. 2110533292102101
Längsmarkierung Typ II einschl. evtl. Sperrflächenumrandung als vorübergehende Markierung herstellen, warten und instand setzen. Vormarkieren. Vorübergehende
Verkehrssicherungsmaßnahmen durchführen. Abgerechnet
wird der markierte Strich, bei Doppelstrichen zwei
Striche.
Markierung 'Durchgehend als Fahrstreifen-/Fahrbahnbegrenzung oder Unterbrochen, Verhältnis Strich/Lücke 1 zu 2 als Leitlinie.'

Strichbreite = 0,15 m.
Markierungssystem aus lösemittelarmer Farbe (High-
Solid) als System mit groben Nachstreumitteln.
Verkehrsklasse mindestens P 6.
Markierung auf grobstrukturierter Asphaltdeckschicht.
Markierung entfernen. Abfall aufnehmen und nach Wahl
des AN verwerten.
Menge: 2500,000 m
Leistungsbereichkatalog: 105

*Hinweis*
Stationäre Arbeitsstellen auf dem äußeren Fahrstreifen einer Richtungsfahrbahn.

**00.01.0010 Verk.sich. kürzerer Dauer durchf. VZ-Plan des AG bei Tageslicht**
StL-Nr. 2110513501999100
Verkehrssicherung an Arbeitsstellen von kürzerer Dauer
betriebsfertig aufbauen, vorhalten, warten, instand
setzen, betreiben und abbauen. Vorübergehende Verkehrssicherungsmaßnahmen durchführen.
Nach Verkehrszeichenplan des AG.
Für 'stationäre Arbeitsstelle.
Absicherung in Anlehnung an Musterplan: DI /5 l'

Länge des Arbeitsbereiches 'bis 300 m'

Gesamtdauer der Verkehrsführung 'über 4 bis 12 Std.'

Bei Tageslicht.
Menge: 2,000 St
Leistungsbereichkatalog: 105

*Hinweis: Stationäre Arbeitsstellen auf dem*
Stationäre Arbeitsstellen auf dem inneren Fahrstreifen einer Richtungsfahrbahn.

**00.01.0011 Verk.sich. kürzerer Dauer durchf. VZ-Plan des AG bei Tageslicht**
StL-Nr. 2110513501999100
Verkehrssicherung an Arbeitsstellen von kürzerer Dauer
betriebsfertig aufbauen, vorhalten, warten, instand
setzen, betreiben und abbauen. Vorübergehende Verkehrssicherungsmaßnahmen durchführen.
Nach Verkehrszeichenplan des AG.
Für 'stationäre Arbeitsstelle.
Absicherung in Anlehnung an Musterplan: DI/ 5 r'

Länge des Arbeitsbereiches 'bis 300 m.'

Gesamtdauer der Verkehrsführung 'über 4 bis 12 Std.'

Bei Tageslicht.
Menge: 1,000 St
Leistungsbereichkatalog: 105

*Hinweis: Stationäre Arbeitsstellen unter*
Stationäre Arbeitsstellen unter
Einzug der beiden äüßeren/inneren Fahrstreifen
Am Wochenende in Anlehnung an Musterplan D I /6r oder D IV/ 2

**00.01.0012 Verk.sich. kürzerer Dauer durchf. VZ-Plan des AG*stat. Arbeitsst.**
StL-Nr. 2110513501199900
Verkehrssicherung an Arbeitsstellen von kürzerer Dauer
betriebsfertig aufbauen, vorhalten, warten, instand
setzen, betreiben und abbauen. Vorübergehende Verkehrssicherungsmaßnahmen durchführen.
Nach Verkehrszeichenplan des AG.
Für stationäre Arbeitsstelle.
Länge des Arbeitsbereiches '50m -1000 m'

Gesamtdauer der Verkehrsführung '4-48 Std'

Bei 'Tag und Nacht am Wochenende'
Menge: 2,000 St
Leistungsbereichkatalog: 105

*Hinweis: Nachtbaustelle*

**00.01.0013 Verk.sich. kürzerer Dauer durchf. VZ-Plan des AG bei Dunkelheit**
StL-Nr. 2110513501999200
Verkehrssicherung an Arbeitsstellen von kürzerer Dauer
betriebsfertig aufbauen, vorhalten, warten, instand
setzen, betreiben und abbauen. Vorübergehende Verkehrssicherungsmaßnahmen durchführen.
Nach Verkehrszeichenplan des AG.
Für 'stationäre Arbeitsstelle.
Arbeitsstelle auf dem rechten/linken Fahrstreifen einer Richtungsfahrbahn. Absicherung in Anlehnung an Musterplan: D IV /1r.'

Länge des Arbeitsbereiches 'bis 300 m.'

Gesamtdauer der Verkehrsführung 'über 4 bis 12 Std.'

Bei Dunkelheit.
Menge: 1,000 St
Leistungsbereichkatalog: 105

*Hinweis: Nachtbaustelle*

**00.01.0014 Verk.sich. kürzerer Dauer durchf. VZ-Plan des AG bei Dunkelheit**
StL-Nr. 2110513501999200
Verkehrssicherung an Arbeitsstellen von kürzerer Dauer
betriebsfertig aufbauen, vorhalten, warten, instand
setzen, betreiben und abbauen. Vorübergehende Verkehrssicherungsmaßnahmen durchführen.
Nach Verkehrszeichenplan des AG.
Für 'stationäre Arbeitsstelle.
Arbeitsstelle bei Sperrung des mittleren und rechten/linken Fahrstreifens einer Richtungsfahrbahn. Absicherung in Anlehnung an Musterplan: D IV/1r.'

Länge des Arbeitsbereiches 'bis 300 m.'

Gesamtdauer der Verkehrsführung 'über 4 bis 12 Std.'

Bei Dunkelheit.
Menge: 3,000 St
Leistungsbereichkatalog: 105

*Hinweis: Verkehrssicherung an Anschlussstellen*

**00.01.0015 Verk.sich. kürzerer Dauer durchf. VZ-Plan des AG bei Tageslicht**
StL-Nr. 2110513501999100
Verkehrssicherung an Arbeitsstellen von kürzerer Dauer
betriebsfertig aufbauen, vorhalten, warten, instand
setzen, betreiben und abbauen. Vorübergehende Verkehrssicherungsmaßnahmen durchführen.
Nach Verkehrszeichenplan des AG.
Für 'stationäre Arbeitsstelle an Anschlussstellen.
Absicherung in Anlehnung an den Musterpläne: DIII/1r oder ASN 4/6.'

Länge des Arbeitsbereiches 'bis 300 m.'

Gesamtdauer der Verkehrsführung 'über 4 bis 12 Std.'

Bei Tageslicht.
Menge: 1,000 St
Leistungsbereichkatalog: 105

*Hinweis: Zulage. Nachts*
Zulage.
Verkehrssicherung an Anschlussstellen, Nachts.

**00.01.0016 Nachtbaustelle. Verkehrssicherung**
Nachtbaustelle.
Verkehrssicherung an Anschlussstellen, bei Dunkelheit.
Als Zulage zu OZ 00.01.0015 und 00.01.0016"Verkehrssicherung an Anschlussstelle bei Tageslicht"
Menge: 1,000 St

*Hinweis: Vollsperrung einer Anschlussstelle*
Vollsperrung einer Anschlussstelle.

**00.01.0017 Verk.sich. kürzerer Dauer durchf. bei Tageslicht**
StL-Nr. 2110513500909100
Verkehrssicherung an Arbeitsstellen von kürzerer Dauer
betriebsfertig aufbauen, vorhalten, warten, instand
setzen, betreiben und abbauen. Vorübergehende Verkehrssicherungsmaßnahmen durchführen.
Für 'Für stationäre Arbeitsstelle.
Vollsperrung einer Aus- oder Auffahrtsrampe unter
Aufrechterhaltung des Richtungsverkehrs.
Umleitungs- und Hinweisbeschilderung werden gesondert vergütet.'

Gesamtdauer der Verkehrsführung 'über 4 bis 12 Std.'

Bei Tageslicht.
Menge: 1,000 St
Leistungsbereichkatalog: 105

*Hinweis: Zulage. Vollsperrung*
Zulage.
Vollsperrung einer Anschlussstelle, Nachts.

**00.01.0018 Nachtbaustelle. Vollsperrung einer**
Nachtbaustelle.
Vollsperrung einer Aus- oder Auffahrtsrampe unter Aufrechterhaltung des Richtungsverkehrs bei Dunkelheit.
Als Zulage zu OZ 00.01.0017 "Vollsperrung einer Anschlussstelle bei Tageslicht"
Menge: 1,000 St

*Hinweis: Vollsperrung einer Richtungsfahrbahn*
Teilsperrung einer Richtungsfahrbahn, Nachts.

**00.01.0019 Verk.sich. kürzerer Dauer durchf. bei Dunkelheit**
StL-Nr. 2110513500909200
Verkehrssicherung an Arbeitsstellen von kürzerer Dauer
betriebsfertig aufbauen, vorhalten, warten, instand
setzen, betreiben und abbauen. Vorübergehende Verkehrssicherungsmaßnahmen durchführen.
Für 'Für stationäre Arbeitsstelle.
Teilsperrung einer Richtungsfahrbahn
unter Aufrechterhaltung des Richtungsverkehrs.
Umleitungs- und Hinweisbeschilderung werden gesondert vergütet.'

Gesamtdauer der Verkehrsführung 'über 4 bis 12 Std.'

Bei Dunkelheit.
Menge: 1,000 St
Leistungsbereichkatalog: 105

*Hinweis: Verkehrsführung 3:1 auf der RFB FR*
Verkehrsführung 3:1 auf der RFB FR Köln
3 Spuren auf RFB Köln ,1 auf RFB NL

**00.01.0020 Verkehrssich. läng. Dauer aufbauen Arbeitsstelle**
Verkehrssicherung längerer Dauer einschließlich Verkehrszeichen und Verkehrseinrichtungen (Absperrgeräte,
Warnleuchten und Aufstellvorrichtungen) betriebsfertig
aufbauen. Vorhalten, Kontrolle, Wartung, Instandsetzung, Betreiben werden gesondert vergütet.
Vorübergehende Verkehrssicherungsmaßnahmen durchführen.
Vorübergehende Markierung, transportable Lichtsignalanlage, bauliches Leitelement, mobile Stauwarnanlage,
LED-Anzeigetafel und transportable Schutzeinrichtung
werden gesondert vergütet.
Verkehrssicherung an Arbeitsstelle.
Nach RSA, in Anlehnung an Regelplan D II/1a und 1b .
Vorhandene Verkehrsschilder außer Kraft setzen.
Länge des Arbeitsbereiches über 900 bis 3000 m.
Menge: 1,000 St
Leistungsbereichkatalog: 105

*Hinweis: Auf- und Abbautag werden jeweils*
Auf- und Abbautag werden jeweils als halbe Vorhaltetage abgerechnet.

**00.01.0021 Verkehrssich. läng. Dauer vorhalten wie Vorposition**
StL-Nr. 2110511010
Verkehrssicherung längerer Dauer vorhalten, warten, instand setzen und betreiben. Vorübergehende Verkehrssicherungsmaßnahmen durchführen. Die Kontrolle der Verkehrssicherung wird gesondert vergütet.
Verkehrssicherung wie in Vorposition beschrieben.
Menge: 40,000 d
Leistungsbereichkatalog: 105

**00.01.0022 Verkehrssich. läng. Dauer abbauen**
Verkehrssicherung an Arbeitsstellen längerer Dauer abbauen. Vorübergehende Verkehrssicherungsmaßnahmen
durchführen. Vorübergehende Markierung entfernen,
transportable Lichtsignalanlage, bauliches Leitelement,
mobile Stauwarnanlage, LED-Anzeigetafel und transportable Schutzeinrichtung abbauen werden gesondert
vergütet.
Nach RSA, Regelplan DII/1a, DII/1b,
Vorhandene Verkehrsschilder wieder in Kraft setzen.
Länge des Arbeitsbereiches über 900 bis 3000 m.
Menge: 1,000 St
Leistungsbereichkatalog: 105

*Hinweis: Verkehrsführung 3:1 auf RFB Köln*
Verkehrsführung 3:1 auf RFB Köln
3 Spuren RFR Köln ; 1 auf RFB NL

**00.01.0023 Verkehrssich. läng. Dauer aufbauen Arbeitsstelle**
Verkehrssicherung längerer Dauer einschließlich Verkehrszeichen und Verkehrseinrichtungen (Absperrgeräte,
Warnleuchten und Aufstellvorrichtungen) betriebsfertig
aufbauen. Vorhalten, Kontrolle, Wartung, Instandsetzung, Betreiben werden gesondert vergütet.
Vorübergehende Verkehrssicherungsmaßnahmen durchführen.
Vorübergehende Markierung, transportable Lichtsignalanlage, bauliches Leitelement, mobile Stauwarnanlage,
LED-Anzeigetafel und transportable Schutzeinrichtung
werden gesondert vergütet.
Verkehrssicherung an Arbeitsstelle.
Nach RSA,in Anlehnung an  Regelplan DII/1a  und D II 1 b Vorhandene Verkehrsschilder außer Kraft setzen.
Länge des Arbeitsbereiches über 900 bis 3000 m.
Menge: 1,000 St
Leistungsbereichkatalog: 105

*Hinweis: Auf- und Abbautag werden jeweils*
Auf- und Abbautag werden jeweils als halbe Vorhaltetage abgerechnet.

**00.01.0024 Verkehrssich. läng. Dauer vorhalten wie Vorposition**
StL-Nr. 2110511010
Verkehrssicherung längerer Dauer vorhalten, warten, instand setzen und betreiben. Vorübergehende Verkehrssicherungsmaßnahmen durchführen. Die Kontrolle der Verkehrssicherung wird gesondert vergütet.
Verkehrssicherung wie in Vorposition beschrieben.
Menge: 40,000 d
Leistungsbereichkatalog: 105

**00.01.0025 Verkehrssich. läng. Dauer abbauen**
Verkehrssicherung an Arbeitsstellen längerer Dauer abbauen. Vorübergehende Verkehrssicherungsmaßnahmen
durchführen. Vorübergehende Markierung entfernen,
transportable Lichtsignalanlage, bauliches Leitelement,
mobile Stauwarnanlage, LED-Anzeigetafel und transportable Schutzeinrichtung abbauen werden gesondert
vergütet.
Nach RSA, Regelplan DI/4, DI/5l, DI/5r, DI/6l, DI/6r, DI/7.
Vorhandene Verkehrsschilder wieder in Kraft setzen.
Länge des Arbeitsbereiches über 900 bis 3000 m.
Menge: 1,000 St
Leistungsbereichkatalog: 105

*Hinweis: Vollsperrung einer Anschlussstelle*
Vollsperrung einer Anschlussstelle.,
hier AS Düren

**00.01.0026 Verkehrssicherung läng.Dauer durchf Arbeitsstelle**
Verkehrssicherung von längerer Dauer betriebsfertig
aufbauen, vorhalten, warten, instand setzen, betreiben
und abbauen. Vorübergehende Verkehrssicherungsmaßnahmen
durchführen. Die Kontrolle der Verkehrssicherung wird
nicht gesondert vergütet. Vorübergehende Markierung,
transportable Lichtsignalanlage, bauliches Leitelement,
mobile Stauwarnanlage, LED-Anzeigetafel und transportable Schutzeinrichtung werden gesondert vergütet.
Für stationäre Arbeitsstelle.
Vollsperrung einer Aus- oder Auffahrtsrampe unter Aufrechterhaltung des Richtungsverkehrs.
Umleitungs- und Hinweisbeschilderung werden gesondert vergütet.
Vorhandene Verkehrsschilder außer Kraft setzen und nach Beendigung der Arbeiten wieder in Kraft setzen.
Einsatzzeit über 3 bis 5 Tage.
Menge: 1,000 St
Leistungsbereichkatalog: 105

**00.01.0027 Verkehrsschild aufb., abb., vorh. Ronde,Dreie.Quad.*Größe 3 Typ RA2*profilverstärkt**
StL-Nr. 2110520813230999
Verkehrsschild aufbauen, vorhalten, warten, instand
setzen und abbauen. Aufstellvorrichtung nach statischen
Erfordernissen. Vorübergehende Verkehrssicherungsmaßnahmen durchführen. Die Kontrolle wird gesondert
vergütet.
Verkehrsschild = Ronde, Dreieck, Quadrat.
Größe 3.
Retroreflektierend mit Folie Klasse RA2.
Schild = profilverstärkt.
Aufstellhöhe über der Verkehrsfläche 'nach RSA und ötlicher Gegebenheit.'

Einsatzzeit 'bis 6 Tage.'
Menge: 10,000 St
Leistungsbereichkatalog: 105

**00.01.0028 Hinweistafel aufstl. gem. Anl. V 40**
Hinweistafel für die Sperrung einer Fahrbeziehung (Tagente, Schleife, etc.) bauablaufgerecht (ca. 8 bis 14 Tage vor Sperrung)aufbauen, vorhalten, warten, instand setzen und abbauen. Einrichtungen gehen wieder in Eigentum des AN über.
Aufstellort nach genehmigten Verkehrsführungsplan.
Aufstellvorrichtung nach statischen Erfordernissen.
Vorübergehende Verkehrssicherungsmaßnahmen durchführen. Die Kontrolle wird gesondert vergütet.
Aufstellort nach genehmigten Verkehrsführungsplan.
Hinweistafel gemäß Anlage V 40.
Retroreflektierend mit Folie Klasse RA2.
Randausbildung = profilverstärkt.
Aufstellhöhe über der Verkehrsflächenach RSA und ötlicher Gegebenheit.
Menge: 5,000 St

**00.01.0029 Umleitungstafel aufstl gem Anl, 42**
Umleitungstafel zur Beschilderung der Umleitung
bauablaufgerecht (ca. 8 bis 14 Tage vor Sperrung)
aufbauen, vorhalten, warten, instand setzen und abbauen. Einrichtungen gehen wieder in Eigentum des AN über.
Aufstellort nach genehmigten Verkehrsführungsplan.
Aufstellvorrichtung nach statischen Erfordernissen.
Vorübergehende Verkehrssicherungsmaßnahmen durchführen. Die Kontrolle wird gesondert vergütet.
Die Tafeln bis zur eigentlichen Sperrung mit roter
Folie auszukreuzen.
Umleitungstafel: "Rote Punkt", gemäß Anlage V 42.
Retroreflektierend mit Folie Klasse RA2.
Randausbildung = profilverstärkt.
Aufstellhöhe über der Verkehrsflächenach RSA und ötlicher Gegebenheit.
Menge: 2,000 St
Leistungsbereichkatalog: 105

**00.01.0030 Absp.g.,Warneinr. aufb.,abb.u.vorh. Leitkegel H 750mm*Typ RA2 bis 6 Tage**
Zusätzliches Absperrgerät oder Warneinrichtung betriebsfertig über die Anordnung hinaus im Baustellenbereich nach Anordnung des AG betriebsfertig aufbauen, vorhalten, warten, instand setzen, betreiben und abbauen. Vorübergehende Verkehrssicherungsmaßnahmen
durchführen. Die Kontrolle wird gesondert vergütet.
Leitkegel Höhe 750 mm.
Mit retroreflektierender Folie Klasse RA2.
Einsatzzeit bis 6 Tage.
Menge: 40,000 St
Leistungsbereichkatalog: 105

**00.01.0031 Absp.g.,Warneinr. aufb.,abb.u.vorh. Abspsch. 250x2000*Typ RA2 bis 6 Tage**
Zusätzliches Absperrgerät oder Warneinrichtung betriebsfertig über die Anordnung hinaus im Baustellenbereich nach Anordnung des AG betriebsfertig aufbauen, vorhalten, warten, instand setzen, betreiben und abbauen. Vorübergehende Verkehrssicherungsmaßnahmen
durchführen. Die Kontrolle wird gesondert vergütet.
Absperrschranke Größe 250 x 2000 mm mit Aufstellvorrichtung.
Mit retroreflektierender Folie Klasse RA2.
Einsatzzeit bis 6 Tage.
Menge: 25,000 St
Leistungsbereichkatalog: 105

**00.01.0032 Absp.g.,Warneinr. aufb.,abb.u.vorh. Schr.bake eins.*Typ RA2 bis 6 Tage**
Zusätzliches Absperrgerät oder Warneinrichtung betriebsfertig über die Anordnung hinaus im Baustellenbereich nach Anordnung des AG betriebsfertig aufbauen, vorhalten, warten, instand setzen, betreiben und abbauen. Vorübergehende Verkehrssicherungsmaßnahmen
durchführen. Die Kontrolle wird gesondert vergütet.
Schraffenbake.
Mit retroreflektierender Folie Klasse RA2.
Einsatzzeit bis 6 Tage.
Menge: 40,000 St
Leistungsbereichkatalog: 105

**00.01.0033 Vorh. Verkehrsschild verändern**
Vorhandenes Verkehrsschild über die Anordnung hinaus im Baustellenbereich nach Anordnung des AG verändern, vorhalten, warten und instand setzen. Vorübergehende Verkehrssicherungsmaßnahmen durchführen.
Die Kontrolle wird gesondert vergütet.
Verkehrsschild bis 2 m² Fläche.
Neben der Fahrbahn. Aufstellhöhe über 2,00 m.
Verkehrsschild außer Kraft und wieder in
Kraft setzen.
Menge: 40,000 St

**00.01.0034 Transp.Schutzeinrichtung aufbauen entg.Verkehrsstr.*Aufhaltest. T1 Wirkungsber.maxW1**
StL-Nr. 21105605311000
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 1.
Wirkungsbereich max. W 1 (W max. 0,60 m).
Menge: 4000,000 m
Leistungsbereichkatalog: 105

**00.01.0035 Transport. Schutzeinr. vorhalten wie Vorposition**
StL-Nr. 2110561001
Transportable Schutzeinrichtung vorhalten, warten und
instand setzen. Vorübergehende Verkehrssicherungsmaßnahmen durchführen. Die Kontrolle wird gesondert
vergütet.
Transportable Schutzeinrichtung wie in Vorposition beschrieben.
Menge: 12500,000 md
Leistungsbereichkatalog: 105

**00.01.0036 AEK f. transp. Schutzeinr. aufb.**
StL-Nr. 2110562590
Anfangs-/Endkonstruktion (AEK) für transportable
Schutzeinrichtung aufbauen und abbauen. Vorhalten, Kontrolle, Wartung und Instandsetzung werden gesondert
vergütet. Vorübergehende Verkehrssicherungsmaßnahmen
durchführen. 70 v. H. des Preises werden nach Aufbau,
der Rest nach Abbau vergütet.
AEK an OZ 'Transp. Schutzeinrichtung T1/W1.'
Menge: 5,000 St
Leistungsbereichkatalog: 105

**00.01.0037 AEK vorhalten wie Vorposition**
StL-Nr. 2110563001
Anfangs-/Endkonstruktion (AEK) für transportable
Schutzeinrichtung vorhalten, warten und instand setzen.
Vorübergehende Verkehrssicherungsmaßnahmen durchführen.
Die Kontrolle wird gesondert vergütet.
AEK wie in Vorposition beschrieben.
Menge: 960,000 Std
Leistungsbereichkatalog: 105

**00.01.0038 Eckelement f. transp. Schutzeinr.**
Eckelement bzw. Knickwinkel für transportable
Schutzeinrichtung als Zulage zu OZ'Transp. Schutzeinrichtung T1/W1' aufbauen und abbauen
Vergütet wird der Mehraufwand gegenüber der durchgehenden geraden transportablen Schutzeinrichtung
Menge: 10,000 St
Leistungsbereichkatalog: 105

*Hinweis: An Überleitungen Mittelstreifenüberfahrten*
An Überleitung Mittelstreifenüberfahrt

**00.01.0039 Transp.Schutzeinrichtung aufbauen entg.Verkehrsstr.*Aufhaltest. H1 Wirkungsber.maxW3**
StL-Nr. 21105605343000
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. H 1.
Wirkungsbereich max. W 3 (W max. 1,00 m).
Menge: 250,000 m
Leistungsbereichkatalog: 105

**00.01.0040 Transport. Schutzeinr. vorhalten wie Vorposition**
StL-Nr. 2110561001
Transportable Schutzeinrichtung vorhalten, warten und
instand setzen. Vorübergehende Verkehrssicherungsmaßnahmen durchführen. Die Kontrolle wird gesondert
vergütet.
Transportable Schutzeinrichtung wie in Vorposition beschrieben.
Menge: 960,000 md
Leistungsbereichkatalog: 105

**00.01.0041 Stauwarner aufstellen**
Stauwarner VZ 124 und Vorblinkwarnleuchte mit
Nachtabsenkung einschließlich der Aufstellvorrichtung
betriebsfertig aufbauen, vorhalten, warten, instand setzen, betreiben und abbauen. Vorübergehende Verkehrssicherungsmaßnahmen durchführen.
Die Kontrolle wird gesondert vergütet. 70 v. H. des
Preises werden nach Aufbau, der Rest nach Abbau
vergütet.
Schild = profilverstärkt und mit retroreflektierender Folie Klasse RA2
Aufstellhöhe über der Verkehrsfläche 'nach RSA und ötlicher Gegebenheit.'

Einsatzzeit 'bis 6 Tage.'

Nur auf besonderer Anordnung des AG.
Menge: 2,000 St

**00.01.0042 Rollsplittbeschilderung**
Rollsplittbeschilderung aufbauen, vorhalten, warten, instand setzen und abbauen. Aufstellvorrichtung nach statischen Erfordernissen. Vorübergehende Verkehrssicherungsmaßnahmen durchführen.
Die Kontrolle wird nicht gesondert vergütet.
Rollsplittbeschilderung in Anlehnung an den Musterplan für Rollsplittbeschilderung.
Beschilderung nach ca. 2 Wochen bzw. nach Weisung des AG abbauen.
Retroreflektierend mit Folie Klasse RA2.
Schild = profilverstärkt.
Aufstellhöhe über der Verkehrsfläche
'nach RSA und ötlicher Gegebenheit.'
Menge: 10,000 St

**00.01.0043 Signalgeber ab- und aufdecken Sig. neben FB**
Signalgeber ab- und aufdecken.
Signalgeber am Mast/Kragarm neben Fahrbahn,
am Ausleger über Fahrbahn, an Schilderbrücke neben
oder über Fahrbahn.
Menge: 5,000 St
Leistungsbereichkatalog: 132

**00.01.0044 Warnposten aufstellen**
Warnposten stellen im Baustellenbereich nach Anordnung des AG.Einschl. der erforderlichen Ausrüstung.
Der Verrechnungssatz umfasst sämtliche Aufwendungen für den Einsatz, insbesondere den tatsächlichen Lohn  einschliesslich vermögenswirksamer Leistungen mit den
Zuschlägen für Gemeinkosten (Sozialkassenbeiträge, Winterbauumlage und dgl.) sowie Lohn- und Gehaltsnebenkosten und Zuschläge für Überstunden.
Zuschläge für Nachtarbeit werden nicht gesondert vergütet.
Menge: 15,000 h

**00.01.0045 Zusätzliches Anrücken**
Zusätzliches Anrücken der Verkehrsicherungskolonne
für das Anpassen der Verkehrssicherung.
Nur auf Anordnung des AG.
Ausführung an Werktagen, bei Tageslicht.
Menge: 2,000 h

**00.01.0046 Zusätzliches Anrücken, Nachts/WE**
Zusätzliches Anrücken der Verkehrsicherungskolonne
für das Anpassen der Verkehrssicherung.
Nur auf Anordnung des AG.
Ausführung an Sonn-, Feiertagen und/oder nachts.
Menge: 2,000 h

**00.01.0047 Zulage für Notfälle**
Verkehrssicherung an Schadstellen mit drohenden Verkehrsgefährdungen innerhalb von 6 Stunden nach
Abrufung durch den AG aufstellen.
Ausführung an Werktagen, bei Tageslicht.
Als Zulage für das Aufstellen der Verkehrssicherung
an Arbeitsstellen.
Menge: 2,000 h

**00.01.0048 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'im "Kontrollfahrtenbuch"'
Menge: 80,000 d
Leistungsbereichkatalog: 105

*Hinweis: Kontrolle der Verkehrszeichen der Pos 00.01.0029/00.01.0030/00.01.0031/00.01.0032/00.01.0033/00.01.0034*

**00.01.0049 Kontrolle d. Verkehrss. a. Uml.str. einmal täglich*schriftl.Dokument**
StL-Nr. 2110591011
Kontrolle der temporären Verkehrsschilder, vorübergehenden Markierungen, transportablen Lichtsignalanlagen,
baulichen Leitelemente und transportablen Schutzeinrichtungen auf Umleitungsstrecke gemäß ZTV-SA durchführen. Die Kontrolle ist unmittelbar nach deren Durchführung zu erfassen und zu dokumentieren. Arbeits- und
Hilfsmittel sind vom AN zu stellen und dem AG jederzeit
zugänglich zu machen.
Kontrolle einmal täglich.
Schriftliche Dokumentation der Kontrolle nach Unterlagen des AG.
Menge: 10,000 d
Leistungsbereichkatalog: 105

**00.01.0050 AEK vorhalten**
StL-Nr. 2110563099
Anfangs-/Endkonstruktion (AEK) für transportable
Schutzeinrichtung vorhalten, warten und instand setzen.
Vorübergehende Verkehrssicherungsmaßnahmen durchführen.
Die Kontrolle wird gesondert vergütet.
AEK der OZ '00.01.0039'
Menge: 10800,000 Std
Leistungsbereichkatalog: 105

*Hinweis: Als Zulage für OZ 00.01.0052*
Als Zulage zu OZ 00.01.0052

**00.01.0051 BSW-Fertigteil Absenkung. mont.**
Betonschutzwand Absenkung an  verbleibender Betonschutzwand montieren.
Montage zur Sicherung der verbleibenden BSW des AN an einer Mittelstreifenüberfahrt.
Elemente liefern.
1 Stück Absenkung besteht aus 2 Elementen mit einer Gesamtlänge von 5 m.
System/ Fabrikat für BSW: Wall Stop 100 S/6M.
Menge: 4,000 St

**00.01.0052 BSW aufnehmen und lagern**
Betonschutzwand (-wände) des AG im Zuge der Öffnung der Mittelstreifenüberfahrten aus durchgehendem Strang aufnehmen und auf Flächen und nach Weisung des AG zwischenlagern.
Einschließlich aufnehmen, laden, transport, abladen, etc.
Ausbauort = A4 bei ca. 26+900 km und 31,700
Lagerort = AM Düren
Fabrikat Wall Stop 100 S/6M.
Einschließlich dem Aufnehmen des durch die Querneigung bedingten Ausgleichkeils aus einem Mörtelbett unterhalb der BSW-Elemente.
Menge: 250,000 m

**00.01.0053 BSW gelagert aufnehmen+aufstellen**
Gelagerte Betonschutzwand (-wände) der Vorposition am Lagerort des AG aufnehmen, zur Baustelle transportieren, abladen und wieder fachgerecht in den vorhandenen Betonschutzwand- Strang aufstellen/ einfügen und montieren.
Einschließlich dem Herstellen des Ausgleichkeils (bedingt durch die Querneigung der Mittelstreifenüberfahrt) aus einem Mörtelbett. Trennfolie unter den Fertigteil- Elementen liefern und verlegen.
An den Stoßfugen der Fertigteilelemente entsprechenden Fugenschnitt im Mörtelbett herstellen.
Menge: 250,000 m

**00.01.0054 BSW-Fertigteil Absenkg.d.AN demont.**
Betonschutzwand Absenkung des AN aufnehmen und wieder zwischen den BSW der verbleibenden Mittelstreifenüberfahrten nach Weisung des AG lagern.
1 Stück Absenkung besteht aus 2 Elementen mit einer Gesamtlänge von 5 m.
System/ Fabrikat für BSW: Wall Stop 100 S/6M.
Menge: 2,000 St

**00.01.0055 Anfangs- und Endkonstruktion vorh.**
Anfangs- und Endkonstruktion des AN für TSE vorhalten unterhalten und warten .
Die Kontrolle wird gesondert vergütet.
Als Zulage zu POS 00.01.0051
Menge: 300,000 Std

### Abschnitt 01 Bankette

*Hinweis: Ausführung in nicht*
Ausführung in nicht zusammenhängenden Teilflächen.

#### Unterabschnitt 01.00 Bankette

**01.00.0001 Fahrbahnrand freilegen**
Vorhandenen Fahrbahnrand freilegen,
Material zum späteren Wiedereinbau seitlich lagern.
Breite bis 50 cm
Dicke über 20 bis 30 cm.
Erschwernisse durch Einbauten werden gesondert vergütet.
Menge: 2700,000 m

*Hinweis*
Das Freilegen der Fahrbahnrand ist einzurechnen.

**01.00.0002 Bankett abtragen Breite bis 0,50 m*Dicke 25-35 cm Mit Veg.decke**
StL-Nr. 22112044130299
Bankett abtragen ggf. einschließlich Vegetationsdecke.
Erschwernisse durch Einbauten werden gesondert
vergütet.
Breite bis 0,50 m.
Dicke über 25 bis 35 cm.
Ausbauen mit Vegetationsdecke.
Ausbaustoff 'aufnehmen, aufladen und entsorgen. Entsorgen wird gesondert vergütet.'
Menge: 750,000 m3
Leistungsbereichkatalog: 112

**01.00.0003 N.gefährl. Abfall aus Baustelle ent Bankettschälgut*Entsorgung AN Gebühr einrechn.*Nachweis Ulg. AG**
Nicht gefährlichen Abfall aus Baustelle laden, fördern
und entsorgen. Schadstoffbelastung nach Unterlagen des
AG. Abgerechnet wird nach Wiegescheinen.
Abfall = Bankettschälgut.
Abfallschlüsselnummer = 17 05 04.
Zuordnungsklasse LAGA größer gleich BM-F3/BG-F3
Entsorgung nach Wahl des AN.
Nachweis nach Unterlagen des AG führen.
Gebühren der Abfallentsorgung sind einzurechnen.
Wiegescheine sind der örtlichen Bauaufsicht des AG
täglich vorzulegen.
Ausführung in nicht zusammenhängenden Teilflächen.
Menge: 1500,000 t
Leistungsbereichkatalog: 102

**01.00.0004 Bankett profilgerecht herstellen Neben Fahrbahn Breite 0,50 m 12 tief+ 6 hoch*3cm tiefer**
StL-Nr. 2211270619491199
Bankett gemäß ZTV E-StB profilgerecht herstellen. Er-
schwernisse durch Einbauten, Schächte und Straßenabläufe werden gesondert vergütet.
Neben Verkehrsfläche Fahrbahn.
Baustoff 'seitlich lagerndes Bankettmaterial.'

Breite = 0,50 m.
Einbaudicke 'über 20 bis 30 cm.'

Querneigung 12 v.H. am tiefliegenden und 6 v.H. am
hochliegenden Fahrbahnrand.
Einbau 3 cm tiefer als Fahrbahnrand.
Verformungsmodul 'EV2 auf der Oberfläche mindestens
100 MPa.
Saatgut RSM 5.1 ausbringen und einarbeiten. Fläche mit krümeligen Oberboden flächendeckend ca. 1 cm dick abstreuen und andrücken.'
Menge: 2700,000 m
Leistungsbereichkatalog: 112

**01.00.0005 Bankett profilgerecht herstellen Neben Fahrbahn*Baustoff. C 90/3*12 tief+ 6 hoch 3 cm tiefer**
StL-Nr. 22112701119119
Bankett gemäß ZTV E-StB profilgerecht herstellen. Er-
schwernisse durch Einbauten, Schächte und Straßenabläufe werden gesondert vergütet.
Neben Verkehrsfläche Fahrbahn.
Baustoffgemisch, Kategorie C 90/3, Größtkorn
von 32 mm. Der Feinkornanteil muss im eingebauten Zu-
Stand 8 M.-v.H. bis 12 M.-v.H. betragen.
Einbau 'bia ca. 50 cm breit und über 25 bis 35 cm dick.'

Querneigung 12 v.H. am tiefliegenden und 6 v.H. am
hochliegenden Fahrbahnrand.
Einbau 3 cm tiefer als Fahrbahnrand.
Verformungsmodul 'Verdichtungsgrad DPR mindestens 100 v. H.
Saatgut RSM 5.1 ausbringen und einarbeiten. Fläche mit krümeligen Oberboden flächendeckend ca. 1 cm dick abstreuen und andrücken.'
Menge: 750,000 m3
Leistungsbereichkatalog: 112

**01.00.0006 Erschwernis durch Einbauten**
StL-Nr. 2211290799
Erschwernis durch Einbauten.
Beim 'Schälen, Abtragen und Herstellen von Banketten.'

Einbauten 'Leitpfosten / Verkehrsschilder mit Rohrpfosten'
Menge: 20,000 St
Leistungsbereichkatalog: 112

**01.00.0007 Erschwernis durch Einbauten**
Erschwernis durch Einbauten.
Beim Schälen, Abtragen und Herstellen von Banketten.
Einbauten Schutzplankenkonstruktion.
Menge: 2700,000 m
Leistungsbereichkatalog: 112

**01.00.0008 Erschwernis durch Einbauten**
StL-Nr. 2211290799
Erschwernis durch Einbauten.
Beim 'Schälen, Abtragen und Herstellen von Banketten.'

Einbauten 'Schachtabdeckungen / Kabelschächte.'
Menge: 15,000 St
Leistungsbereichkatalog: 112

### Abschnitt 02 Reparatur von Fahrbahndecken

*Hinweis: Ausführung in nicht*
Ausführung in nicht zusammenhängenden Teilflächen in
Abhängigkeit der erstellten Asphaltfläche.

#### Unterabschnitt 02.00 Reparatur von bit. Fahrbahndecken

**02.00.0001 Asphaltbefestigung trennen Einzelfl.*schneiden Dicke ü. 3-6 cm**
StL-Nr. 231130383102
Asphaltbefestigung geradlinig trennen.
in Einzelflächen längs und quer zur Fahrbahnachse,
Trennen durch Schneiden.
Dicke der Asphaltbefestigung über 3 bis 6 cm.
Menge: 2700,000 m
Leistungsbereichkatalog: 113

**02.00.0002 Asphaltbefestigung trennen Anbauber. quer*schneiden Dicke ü. 3-6 cm**
StL-Nr. 231130382102
Asphaltbefestigung geradlinig trennen.
im Anbaubereich quer zur Fahrbahnachse,
Trennen durch Schneiden.
Dicke der Asphaltbefestigung über 3 bis 6 cm.
Menge: 12,500 m
Leistungsbereichkatalog: 113

**02.00.0003 Asphaltbefestigung trennen Einzelfl.*schneiden**
StL-Nr. 231130383109
Asphaltbefestigung geradlinig trennen.
in Einzelflächen längs und quer zur Fahrbahnachse,
Trennen durch Schneiden.
Dicke der Asphaltbefestigung 'über 6 bis 12 cm.'
Menge: 2700,000 m
Leistungsbereichkatalog: 113

**02.00.0004 Asphaltbefestigung trennen Anbauber. längs*schneiden Dicke ü. 12-18 cm**
StL-Nr. 231130381104
Asphaltbefestigung geradlinig trennen.
im Anbaubereich längs zur Fahrbahnachse
Trennen durch Schneiden.
Dicke der Asphaltbefestigung über 12 bis 18 cm.
Menge: 2700,000 m
Leistungsbereichkatalog: 113

**02.00.0005 Asphaltbefestigung trennen Anbauber. längs*schneiden Dicke ü. 18-24 cm**
StL-Nr. 231130381105
Asphaltbefestigung geradlinig trennen.
im Anbaubereich längs zur Fahrbahnachse
Trennen durch Schneiden.
Dicke der Asphaltbefestigung über 18 bis 24 cm.
Menge: 2700,000 m
Leistungsbereichkatalog: 113

**02.00.0006 Asphaltbefestigung trennen Anbauber. längs*schneiden Dicke ü. 24-30 cm**
StL-Nr. 231130381106
Asphaltbefestigung geradlinig trennen.
im Anbaubereich längs zur Fahrbahnachse
Trennen durch Schneiden.
Dicke der Asphaltbefestigung über 24 bis 30 cm.
Menge: 2700,000 m
Leistungsbereichkatalog: 113

*Hinweis: Hinweis zur OZ 02.00.0007*
Fläche hauptsächlich AS Düren als auch Bauwerke

**02.00.0007 Asphalt fräsen ADS Tiefe ü.2,5-4,5cm Fräsasph. verw.*Unebenheit 4 mm**
StL-Nr. 2311300519309011
Asphalt fräsen und Fräsgut aufnehmen. Anschlusskante
geradlinig auf Frästiefe herstellen. Der Schnittlinienabstand darf maximal 15 mm betragen.
Asphaltdeckschicht.
Asphaltschicht 'MA, SMA, AC'

Frästiefe über 2,5 bis 4,5 cm.
Fläche 'Fahrbahn und Nebenfläche, Einzelfläche > 150 bis 1000 m²'

Fräsasphalt nach Wahl des AN verwerten.
Unebenheiten der gefrästen Fläche höchstens 4 mm innerhalb einer 4,00 m langen Messstrecke in Längs- und
Querrichtung.
Menge: 5000,000 m2
Leistungsbereichkatalog: 113

**02.00.0008 Asphalt fräsen ADS Tiefe ü.2,5-4,5cm Fräsasph. verw.*Unebenheit 4 mm**
StL-Nr. 2311300519309011
Asphalt fräsen und Fräsgut aufnehmen. Anschlusskante
geradlinig auf Frästiefe herstellen. Der Schnittlinienabstand darf maximal 15 mm betragen.
Asphaltdeckschicht.
Asphaltschicht 'MA, SMA, AC'

Frästiefe über 2,5 bis 4,5 cm.
Fläche 'Fahrbahn und Nebenfläche, Einzelfläche>1000 m²'

Fräsasphalt nach Wahl des AN verwerten.
Unebenheiten der gefrästen Fläche höchstens 4 mm innerhalb einer 4,00 m langen Messstrecke in Längs- und
Querrichtung.
Menge: 17000,000 m2
Leistungsbereichkatalog: 113

**02.00.0009 Asphalt fräsen ABS*Fräsasph. verw. Unebenheit 4 mm**
StL-Nr. 2311300520909011
Asphalt fräsen und Fräsgut aufnehmen. Anschlusskante
geradlinig auf Frästiefe herstellen. Der Schnittlinienabstand darf maximal 15 mm betragen.
Asphaltbinderschicht.
Frästiefe 'über 4,5 bis 12 cm.'

Fläche 'Fahrbahn und Nebenfläche, Einzelfläche bis 150 m²'

Fräsasphalt nach Wahl des AN verwerten.
Unebenheiten der gefrästen Fläche höchstens 4 mm innerhalb einer 4,00 m langen Messstrecke in Längs- und
Querrichtung.
Menge: 600,000 m2
Leistungsbereichkatalog: 113

**02.00.0010 Asphalt fräsen ABS*Fräsasph. verw. Unebenheit 4 mm**
StL-Nr. 2311300520909011
Asphalt fräsen und Fräsgut aufnehmen. Anschlusskante
geradlinig auf Frästiefe herstellen. Der Schnittlinienabstand darf maximal 15 mm betragen.
Asphaltbinderschicht.
Frästiefe 'über 4,5 bis 12 cm.'

Fläche 'Fahrbahn und Nebenfläche, Einzelfläche > 150 bis 1000 m²'

Fräsasphalt nach Wahl des AN verwerten.
Unebenheiten der gefrästen Fläche höchstens 4 mm innerhalb einer 4,00 m langen Messstrecke in Längs- und
Querrichtung.
Menge: 3750,000 m2
Leistungsbereichkatalog: 113

**02.00.0011 Asphalt fräsen ABS*Fräsasph. verw. Unebenheit 4 mm**
StL-Nr. 2311300520909011
Asphalt fräsen und Fräsgut aufnehmen. Anschlusskante
geradlinig auf Frästiefe herstellen. Der Schnittlinienabstand darf maximal 15 mm betragen.
Asphaltbinderschicht.
Frästiefe 'über 4,5 bis 12 cm.'

Fläche 'Fahrbahn und Nebenfläche, Einzelfläche >1000 m²'

Fräsasphalt nach Wahl des AN verwerten.
Unebenheiten der gefrästen Fläche höchstens 4 mm innerhalb einer 4,00 m langen Messstrecke in Längs- und
Querrichtung.
Menge: 17000,000 m2
Leistungsbereichkatalog: 113

*Hinweis: Hinweis zur OZ 02.0012/13*
Aufnahme der bit. Befestigung neben der Betonfahrbahn da wo die schadhafte Raumfuge ist.

**02.00.0012 Asphaltbefestigung aufnehmen*Aufbr. Verw.**
StL-Nr. 2311303390090903
Asphaltbefestigung aufbrechen und aufnehmen. Abrechnung
erfolgt nach Abtragsprofilen.
Fläche 'Fahrbahn und Nebenfläche'

Dicke der Asphaltbefestigung 'über 15 bis 25 cm'

Gesamtaufbruchtiefe 'über 15 bis 25 cm'

Aufbruchgut nach Wahl des AN verwerten.
Menge: 1500,000 m3
Leistungsbereichkatalog: 113

*Hinweis: Hinweis zur OZ 02.0012/13*
Aufnahme der bit. Befestigung neben der Betonfahrbahn da wo die schadhafte Raumfuge ist.

**02.00.0013 Asphaltbefestigung aufnehmen Fahrbahn*Dicke ü. 24-30 cm Tiefe ü. 20-30 cm*Länge max. 25 cm Aufbr. Verw.**
StL-Nr. 2311303310060313
Asphaltbefestigung aufbrechen und aufnehmen. Abrechnung
erfolgt nach Abtragsprofilen.
Fläche = Fahrbahn.
Dicke der Asphaltbefestigung über 24 bis 30 cm.
Gesamtaufbruchtiefe über 20 bis 30 cm.
Aufbruchstücke zerkleinern, Kantenlängen höchstens
25 cm.
Aufbruchgut nach Wahl des AN verwerten.
Menge: 1500,000 m3
Leistungsbereichkatalog: 113

**02.00.0014 Unterlage reinigen gefr. Asphaltsch.*lose Teile aufn. Einzelflächen**
StL-Nr. 231130583129
Unterlage reinigen. Anfallendes Kehrgut nach Wahl des
AN verwerten.
Unterlage = gefräste Asphaltschicht.
Lose Bestandteile von Schadstellen aufnehmen.
Nicht zusammenhängende Teilflächen.
Reinigungsgerät 'nach Wahl des AN für die jeweilige Fläche geeignet'
Menge: 20000,000 m2
Leistungsbereichkatalog: 113

*Hinweis: Für Flächengröße bis 150 m²*

**02.00.0015 Bitumenemulsion aufsprühen Bk100-Bk3,2*Asphalt gefräst manuell*C60BP4-S*Menge 300 g/m2 vor A.bindersch.**
StL-Nr. 23113063122132
Bitumenemulsion zur Herstellung des Schichtenverbundes
aufsprühen.
Auf Verkehrsflächen der Belastungsklassen Bk100 bis
Bk3,2.
Unterlage = Asphaltbefestigung, gefräst.
Ausführung in Teilflächen manuell.
Bindemittel = C60BP4-S.
Bindemittelmenge = 300 g/m2.
Vor Einbau Asphaltbinderschicht.
Menge: 600,000 m2
Leistungsbereichkatalog: 113

*Hinweis: Für Flächengröße großer 150 m²*

**02.00.0016 Bitumenemulsion aufsprühen Bk100-Bk3,2*Asphalt gefräst C60BP4-S*Menge 300 g/m2 vor A.bindersch.**
StL-Nr. 23113063120132
Bitumenemulsion zur Herstellung des Schichtenverbundes
aufsprühen.
Auf Verkehrsflächen der Belastungsklassen Bk100 bis
Bk3,2.
Unterlage = Asphaltbefestigung, gefräst.
Bindemittel = C60BP4-S.
Bindemittelmenge = 300 g/m2.
Vor Einbau Asphaltbinderschicht.
Menge: 20000,000 m2
Leistungsbereichkatalog: 113

**02.00.0017 Asphalttragsch. aus AC 32 TS herst. Bk100*Dicke 22 cm zwei Lagen**
StL-Nr. 23113108119010
Asphalttragschicht aus Asphalttragschichtmischgut
AC 32 T S herstellen. Anlieferung des Asphaltmischguts
in thermoisolierten Transportbehältern.
In Verkehrsflächen der Belastungsklasse Bk100.
Einbaudicke = 22 cm.
Bindemittel 'Resultierendes Bindemittel= 30/45 oder 35/50 VL'

In zwei Lagen.
Menge: 14000,000 m2
Leistungsbereichkatalog: 113

**02.00.0018 Bitumenemulsion aufsprühen Bk100-Bk3,2*Asphalt gefräst C60BP4-S*Menge 300 g/m2 vor 2. Lage ATS**
StL-Nr. 23113063120131
Bitumenemulsion zur Herstellung des Schichtenverbundes
aufsprühen.
Auf Verkehrsflächen der Belastungsklassen Bk100 bis
Bk3,2.
Unterlage = Asphaltbefestigung, gefräst.
Bindemittel = C60BP4-S.
Bindemittelmenge = 300 g/m2.
Vor Einbau 2. Lage Asphalttragschicht.
Menge: 14000,000 m2
Leistungsbereichkatalog: 113

**02.00.0019 Asphaltbindersch.AC 16 B S SG herst Bk100 Bitumen 25/55-55A*Kategorie C 100/0 Kalk.füller CC 70**
Asphaltbinderschicht aus Asphaltbinder AC 16 B S SG
nach dem Hinweis für die Planung und Ausführung von alternativen Asphaltbinderschichten H AL Abi herstellen. Anlieferung des Asphaltmischguts in thermoisolierten
Transportbehältern.
In Verkehrsflächen der Belastungsklasse Bk100.
Einbau in kombinierter Maschinen- und Handarbeit in
unterschiedlichen Flächen und Stärke.
Bindemittel = Resultierendes Bindemittel 10/40-65A oder PMB 10/25 VL
Grobe Gesteinskörnung = Kategorie C 100/0.
Fremdfüller = Kalksteinfüller Kategorie CC 70.
Einbau zum Profilausgleich.
Menge: 500,000 t
Leistungsbereichkatalog: 113

**02.00.0020 Asphaltbindersch.AC 16 B S SG herst Bk100*Dicke 8 cm Kategorie C 100/0*Kalk.füller CC 70 m. Besch.**
StL-Nr. 2311324417911001
Asphaltbinderschicht aus Asphaltbinder AC 16 B S SG
nach Unterlagen des AG herstellen. Anlieferung des
Asphaltmischguts in thermoisolierten
Transportbehältern.
In Verkehrsflächen der Belastungsklasse Bk100.
Einbaudicke = 8 cm.
Bindemittel '[Resultierendes Bindemittel = 10/40-65 A oder PmB 10/25 VL.'

Grobe Gesteinskörnung = Kategorie C 100/0.
Fremdfüller = Kalksteinfüller Kategorie CC 70.
Einbau mit Beschicker.
Menge: 600,000 m2
Leistungsbereichkatalog: 113

**02.00.0021 Asphaltbindersch.AC 16 B S SG herst Bk100*Dicke 8 cm Kategorie C 100/0*Kalk.füller CC 70 m. Besch.**
StL-Nr. 2311324417911001
Asphaltbinderschicht aus Asphaltbinder AC 16 B S SG
nach Unterlagen des AG herstellen. Anlieferung des
Asphaltmischguts in thermoisolierten
Transportbehältern.
In Verkehrsflächen der Belastungsklasse Bk100.
Einbaudicke = 8 cm.
Bindemittel '[Resultierendes Bindemittel = 10/40-65 A oder PmB 10/25 VL.'

Grobe Gesteinskörnung = Kategorie C 100/0.
Fremdfüller = Kalksteinfüller Kategorie CC 70.
Einbau mit Beschicker.
Menge: 3750,000 m2
Leistungsbereichkatalog: 113

**02.00.0022 Asphaltbindersch.AC 16 B S SG herst Bk100*Dicke 8 cm Kategorie C 100/0*Kalk.füller CC 70 m. Besch.**
StL-Nr. 2311324417911001
Asphaltbinderschicht aus Asphaltbinder AC 16 B S SG
nach Unterlagen des AG herstellen. Anlieferung des
Asphaltmischguts in thermoisolierten
Transportbehältern.
In Verkehrsflächen der Belastungsklasse Bk100.
Einbaudicke = 8 cm.
Bindemittel '[Resultierendes Bindemittel = 10/40-65 A oder PmB 10/25 VL.'

Grobe Gesteinskörnung = Kategorie C 100/0.
Fremdfüller = Kalksteinfüller Kategorie CC 70.
Einbau mit Beschicker.
Menge: 17000,000 m2
Leistungsbereichkatalog: 113

*Hinweis*
Flächengröße bis 150 m². Zum Profilausgleich
auf Fahrbahn, Nebenflächen, Randstreifen und Vorlegestreifen.

**02.00.0023 Asphaltdecksch. aus MA 11 S herst. Bk100*Profilausgleich Bit.25/55-55A+vvZ*Kalk.füller CC 70 ohne Asph.Granul.*Handeinbau**
StL-Nr. 23113612134311
Asphaltdeckschicht aus Gussasphalt MA 11 S herstellen.
Einbaubreiten nach Unterlagen des AG.
In Verkehrsflächen der Belastungsklasse Bk100.
Einbau zum Profilausgleich.
Bindemittel = 25/55-55 A mit viskositätsveränderndem
Zusatz bzw. einem entsprechend viskositätsveränderten
Bindemittel 25/55-55 A.
Fremdfüller = Kalksteinfüller Kategorie CC 70.
Gussasphalt ohne Verwendung von Asphaltgranulat.
Einbau von Hand
Menge: 50,000 t
Leistungsbereichkatalog: 113

*Hinweis*
Flächengröße bis 150 m².
auf Fahrbahn, Nebenflächen, Randstreifen und Vorlegestreifen.

**02.00.0024 Asphaltdecksch. aus MA 11 S herst. Bk100*Dicke 4,0 cm**
StL-Nr. 23113607129000
Asphaltdeckschicht aus Gussasphalt MA 11 S herstellen.
Einbaubreiten nach Unterlagen des AG.
In Verkehrsflächen der Belastungsklasse Bk100.
Einbaudicke = 4,0 cm einschließlich eingedrückter Ab-
streukörnung.
Bindemittel 'Resultierendes Bindemittel = 20/30 oder 15/25 VH/VL ODER

Resultierendes Bindemittel = 30/45 oder 25/35 VH/VL.ODER

Resultierendes Bindemittel = 10/40-65 A oder PmB 10/25 VH/VL.  ODER

Resultierendes Bindemittel = 25/55-55 A oder
PmB 25/45 VH/VL.  ODER

Resultierendes Bindemittel = 20/30 oder 15/25 VH/VL
und Naturasphalt.  ODER

Resultierendes Bindemittel = 30/45 oder 25/35 VH/VL.
und Naturasphalt. ODER

Resultierendes Bindemittel = 25/35 VH/VL.  ODER

Resultierendes Bindemittel = 25/35 VH/VL und 2 M.-v.H. Naturasphalt.'
Menge: 200,000 m2
Leistungsbereichkatalog: 113

**02.00.0025 Gussasphaltoberfläche bearbeiten maschin. abstr.*Verfahren B 2/4 PSV (51)*ungeb. verwert.**
StL-Nr. 23113667121001
Oberfläche der Gussasphaltschicht bearbeiten.
Grobe Gesteinskörnung, leicht bituminiert, auf die noch
heiße Oberfläche maschinell aufbringen.
Verfahren B, mit Lieferkörnung 2/4.
Grobe Gesteinskörnung = Kategorie PSV angegeben (51).
Erkaltete Asphaltdeckschicht aus Gussasphalt abkehren
und nicht gebundene und gelöste Abstreukörnungen nach
Wahl des AN verwerten.
Menge: 200,000 m2
Leistungsbereichkatalog: 113

**02.00.0026 Bitumenemulsion aufsprühen Bk100-Bk3,2 C60BP4-S*Menge 300 g/m2 vor A.deckschicht**
StL-Nr. 23113063190133
Bitumenemulsion zur Herstellung des Schichtenverbundes
aufsprühen.
Auf Verkehrsflächen der Belastungsklassen Bk100 bis
Bk3,2.
Unterlage 'Asphaltbefestigung, frisch oder gefräst'

Bindemittel = C60BP4-S.
Bindemittelmenge = 300 g/m2.
Vor Einbau Asphaltdeckschicht.
Menge: 20000,000 m2
Leistungsbereichkatalog: 113

*Hinweis*
Flächengröße über 150 m². Zum Profilausgleich
auf Fahrbahn, Nebenflächen, Randstreifen und Vorlegestreifen.
Deckschicht auf den Bauwerken

**02.00.0027 Asphaltdecksch. aus SMA 8 S herst. Bk100*Dicke 4 cm mit Beschicker**
StL-Nr. 2311341811900001
Asphaltdeckschicht aus Splittmastixasphalt SMA 8 S herstellen. Anlieferung des Asphaltmischguts in
thermoisolierten Transportbehältern.
In Verkehrsflächen der Belastungsklasse Bk100.
Einbaudicke = 4 cm.
Bindemittel 'Resultierendes Bindemittel =25/45-55Aoder PmB25/45VL oder Res. Bindem. =45/80-50A,oder PmB 45/80 VL'

Einbau mit Beschicker.
Menge: 3000,000 m2
Leistungsbereichkatalog: 113

*Hinweis: Flächengröße > 150 bis 4000 m².*
Flächengröße > 150 bis 3400 m².Anschlusstelle Düren

**02.00.0028 Asphaltdecksch. aus SMA 8 S herst. Bk100*Dicke 3,5 cm*mit Beschicker**
StL-Nr. 2311341812900001
Asphaltdeckschicht aus Splittmastixasphalt SMA 8 S herstellen. Anlieferung des Asphaltmischguts in
thermoisolierten Transportbehältern.
In Verkehrsflächen der Belastungsklasse Bk100.
Einbaudicke = 3,5 cm.
Bindemittel 'Resultierendes Bindemittel = 25/55-55 A oder PmB 25/45 VL.  ODER
Resultierendes Bindemittel = 45/80-50 A. oder PmB 45/80 VL'

Einbau mit Beschicker.
Menge: 3000,000 m2
Leistungsbereichkatalog: 113

*Hinweis: Flächengröße größer 1000m².*

**02.00.0029 Asphaltdecksch. aus SMA 8 S herst. Bk100*Dicke 3,5 cm*mit Beschicker**
StL-Nr. 2311341812900001
Asphaltdeckschicht aus Splittmastixasphalt SMA 8 S herstellen. Anlieferung des Asphaltmischguts in
thermoisolierten Transportbehältern.
In Verkehrsflächen der Belastungsklasse Bk100.
Einbaudicke = 3,5 cm.
Bindemittel 'Resultierendes Bindemittel = 25/55-55 A oder PmB 25/45 VL.  ODER
Resultierendes Bindemittel = 45/80-50 A. oder PmB 45/80 VL'

Einbau mit Beschicker.
Menge: 17000,000 m2
Leistungsbereichkatalog: 113

*Hinweis*
Für das Abstumpfen von Oberflächen aus Splimastixasphalt

**02.00.0030 Abstumpfungsmaßnahme durchführen bit.LFK 1/3*Menge 1 kg/m2**
StL-Nr. 231139523010
Abstumpfungsmaßnahme zur Erhöhung der Anfangsgriffigkeit durch gleichmäßiges Aufbringen und Einwalzen von
Abstreukörnung durchführen. Nicht gebundene Abstreukörnung aufnehmen und nach Wahl des AN verwerten.
Abstreukörnung = leicht bituminierte Lieferkörnung 1/3.
Abstreumenge = 1 kg/m2.
Menge: 1000,000 m2
Leistungsbereichkatalog: 113

**02.00.0031 Abstumpfungsmaßnahme durchführen bit.LFK 1/3*Menge 1 kg/m2**
StL-Nr. 231139523010
Abstumpfungsmaßnahme zur Erhöhung der Anfangsgriffigkeit durch gleichmäßiges Aufbringen und Einwalzen von
Abstreukörnung durchführen. Nicht gebundene Abstreukörnung aufnehmen und nach Wahl des AN verwerten.
Abstreukörnung = leicht bituminierte Lieferkörnung 1/3.
Abstreumenge = 1 kg/m2.
Menge: 20000,000 m2
Leistungsbereichkatalog: 113

**02.00.0032 Asphaltbefestigung trennen Anbauber. quer*schneiden Dicke ü. 12-18 cm**
StL-Nr. 231130382104
Asphaltbefestigung geradlinig trennen.
im Anbaubereich quer zur Fahrbahnachse,
Trennen durch Schneiden.
Dicke der Asphaltbefestigung über 12 bis 18 cm.
Menge: 25,000 m
Leistungsbereichkatalog: 113

**02.00.0033 Asphaltbefestigung trennen Anbauber. quer*schneiden Dicke ü. 18-24 cm**
StL-Nr. 231130382105
Asphaltbefestigung geradlinig trennen.
im Anbaubereich quer zur Fahrbahnachse,
Trennen durch Schneiden.
Dicke der Asphaltbefestigung über 18 bis 24 cm.
Menge: 25,000 m
Leistungsbereichkatalog: 113

*Hinweis: Gummigranulatmatte gemäß Skizze im*
Gummigranulatmatte gemäß Skizze im Anhang zw. Betonfahrbahn und Asphaltfahrbahn

**02.00.0034 Gummigranulatmatte aufnehmen**
freigelegte Gummigranulatmatte beim fräsen aufnehmen und entsorgen
Entsorgung nachweisen in Form von Lieferscheinen ;
Maße : 36 cm lang ca. 2 cm  breit
Menge: 2000,000 m2

**02.00.0035 Asphaltbefestigung trennen Einzelfl.*schneiden**
StL-Nr. 231130383109
Asphaltbefestigung geradlinig trennen.
in Einzelflächen längs und quer zur Fahrbahnachse,
Trennen durch Schneiden.
Dicke der Asphaltbefestigung '30-40 cm'
Menge: 1000,000 m
Leistungsbereichkatalog: 113

**02.00.0036 Asphaltbefestigung aufnehmen Fahrbahn Tiefe ü. 30-45 cm*Länge max. 25 cm Aufbr. Verw.**
StL-Nr. 2311303310090413
Asphaltbefestigung aufbrechen und aufnehmen. Abrechnung
erfolgt nach Abtragsprofilen.
Fläche = Fahrbahn.
Dicke der Asphaltbefestigung '30-40 cm'

Gesamtaufbruchtiefe über 30 bis 45 cm.
Aufbruchstücke zerkleinern, Kantenlängen höchstens
25 cm.
Aufbruchgut nach Wahl des AN verwerten.
Menge: 250,000 m3
Leistungsbereichkatalog: 113

**02.00.0037 Einbau der Asphaltschichten m. Big Ski**
Einbau der Asphaltschichten mittels  Big Ski System zum Ausgleichen von langgestreckten Unebenheiten in Längsrichtung, als Erschwerniszulage zu den ausgeschriebenen Positionen.
Variante mit beidseitigen System bestehend aus  2 Sets.Arbeitstäglicher An-und Abbau sowie Transport,da Steuersysteme aus diebstahltechnischen Gründen nicht auf der Baustelle verbleiben.
Abgerechnet wird je Einsatztag.
Menge: 5,000 d

#### Unterabschnitt 02.01 Risse

**02.01.0001 Riss in Asphaltdeckschicht behand. Riss abdecken*bis 20 m Abdeckstr. 50 mm**
StL-Nr. 2311394731990199
Riss in Asphaltdeckschicht behandeln.
Riss mit Heißdruckluftlanze trocknen und reinigen. Riss
abdecken.
Einzellängen bis 20,00 m.
Rissspalttiefe 'bis 35 mm'

Rissspaltbreite 'bis 2 mm'

Abdeckstreifen bis 50 mm Breite und 2 mm Dicke mit heiß
verarbeitbarer Rissmasse herstellen.
Abstreustoff 'Lieferkörnung 1/3 mit PSV angegeben (59) gleichmäßig auf die noch heiße Rissmasse aufstreuen und andrücken.'
Menge: 75,000 m
Leistungsbereichkatalog: 113

**02.01.0002 Riss in Asphaltdeckschicht behand. Riss aufw.+abd.*bis 20 m Rissmasse*Abdeckstr. 50 mm**
StL-Nr. 2311394721991199
Riss in Asphaltdeckschicht behandeln.
Riss durch Fräsen aufweiten, verfüllen und abdecken.
Anfallende Ausbaustoffe nach Wahl des AN verwerten.
Einzellängen bis 20,00 m.
Rissspalttiefe 'bis 35 mm.'

Rissspaltbreite 'über 2 bis 25 mm.'

Rissraum verfüllen mit heiß verarbeitbarer Rissmasse,
einschließlich zugehörigem und zuvor aufgetragenem Voranstrichmittel.
Abdeckstreifen bis 50 mm Breite und 2 mm Dicke mit heiß
verarbeitbarer Rissmasse herstellen.
Abstreustoff 'Lieferkörnung 1/3 mit PSV angegeben (59) gleichmäßig auf die noch heiße Rissmasse aufstreuen und andrücken.'
Menge: 120,000 m
Leistungsbereichkatalog: 113

**02.01.0003 Riss in Asphaltdeckschicht behand. Riss abdecken Abdeckstr. 50 mm**
StL-Nr. 2311394739990199
Riss in Asphaltdeckschicht behandeln.
Riss mit Heißdruckluftlanze trocknen und reinigen. Riss
abdecken.
Einzellängen 'über 20 m.'

Rissspalttiefe 'bis 35 mm.'

Rissspaltbreite 'bis 2 mm.'

Abdeckstreifen bis 50 mm Breite und 2 mm Dicke mit heiß
verarbeitbarer Rissmasse herstellen.
Abstreustoff 'Lieferkörnung 1/3 mit PSV angegeben (59) gleichmäßig auf die noch heiße Rissmasse aufstreuen und andrücken.'
Menge: 100,000 m
Leistungsbereichkatalog: 113

**02.01.0004 Riss in Asphaltdeckschicht behand. Riss aufw.+abd. Rissmasse*Abdeckstr. 50 mm**
StL-Nr. 2311394729991199
Riss in Asphaltdeckschicht behandeln.
Riss durch Fräsen aufweiten, verfüllen und abdecken.
Anfallende Ausbaustoffe nach Wahl des AN verwerten.
Einzellängen 'über 20 m.'

Rissspalttiefe 'bis 35 mm.'

Rissspaltbreite 'über 2 bis 25 mm.'

Rissraum verfüllen mit heiß verarbeitbarer Rissmasse,
einschließlich zugehörigem und zuvor aufgetragenem Voranstrichmittel.
Abdeckstreifen bis 50 mm Breite und 2 mm Dicke mit heiß
verarbeitbarer Rissmasse herstellen.
Abstreustoff 'Lieferkörnung 1/3 mit PSV angegeben (59) gleichmäßig auf die noch heiße Rissmasse aufstreuen und andrücken.'
Menge: 150,000 m
Leistungsbereichkatalog: 113

*Hinweis: Fräsarbeiten zur Sanierung von*
Fräsarbeiten zur Sanierung von Rissen

**02.01.0005 Asphalt fräsen ADS Breite ü.50-100cm*Fräsasph. verw.**
StL-Nr. 2311300519909310
Asphalt fräsen und Fräsgut aufnehmen. Anschlusskante
geradlinig auf Frästiefe herstellen. Der Schnittlinienabstand darf maximal 15 mm betragen.
Asphaltdeckschicht.
Asphaltschicht 'MA, SMA, AC oder DSK.'

Frästiefe 'über 3,5 bis 8 cn.'

Fläche 'Fahrbahn und Nebenfläche.'

Breite der Fläche über 50 bis 100 cm.
Fräsasphalt nach Wahl des AN verwerten.
Menge: 150,000 m2
Leistungsbereichkatalog: 113

**02.01.0006 Unterlage reinigen gefr. Asphaltsch.*lose Teile aufn. Einzelflächen**
StL-Nr. 231130583129
Unterlage reinigen. Anfallendes Kehrgut nach Wahl des
AN verwerten.
Unterlage = gefräste Asphaltschicht.
Lose Bestandteile von Schadstellen aufnehmen.
Nicht zusammenhängende Teilflächen.
Reinigungsgerät 'nach Wahl des AN für die jeweilige Fläche geeignet'
Menge: 150,000 m2
Leistungsbereichkatalog: 113

*Hinweis: Schmales Streifen bis 100 cm.*

**02.01.0007 Asphaltdecksch. aus MA 11 S herst.*Dicke 3,5 cm Bitumen 30/45+vvZ*Kalk.füller CC 70 ohne Asph.Granul.*Handeinbau**
StL-Nr. 23113607915311
Asphaltdeckschicht aus Gussasphalt MA 11 S herstellen.
Einbaubreiten nach Unterlagen des AG.
In Verkehrsflächen 'der Belastungsklasse Bk 100.
Unebenheit höchstens 4 mm innerhalb einer 4,00 m langen Messstrecke in Längs- und Querrichtung.
Grobe Gesteinskörnung = Kategorie PSV 59, C 100/0
Einbau in Flächen mit Neigung bis zu 12 %'

Einbaudicke = 3,5 cm einschließlich eingedrückter Ab-
streukörnung.
Bindemittel = 30/45 mit viskositätsveränderndem Zusatz
bzw. einem entsprechend viskositätsveränderten Bindemittel 30/45.
Fremdfüller = Kalksteinfüller Kategorie CC 70.
Gussasphalt ohne Verwendung von Asphaltgranulat.
Einbau von Hand
Menge: 150,000 m2
Leistungsbereichkatalog: 113

*Hinweis: Einbau in der 1. Lage.*
Einbau in der 1. Lage.
Zum Profilausgleich.

**02.01.0008 Gussasphaltoberfläche bearbeiten bit.abst.aufbr.*ungeb. verwert.**
StL-Nr. 23113667399001
Oberfläche der Gussasphaltschicht bearbeiten.
Grobe Gesteinskörnung, leicht bituminiert, auf die noch
heiße Oberfläche aufbringen.
Verfahren 'A mit Abstreumaterial der Lieferkörnung 2/3 in einer Abstreumenge von 10 bis 12 Kg/m².'

Grobe Gesteinskörnung = Kategorie PSV '59'

Erkaltete Asphaltdeckschicht aus Gussasphalt abkehren
und nicht gebundene und gelöste Abstreukörnungen nach
Wahl des AN verwerten.
Menge: 150,000 m2
Leistungsbereichkatalog: 113

*Hinweis: Ausführung in nicht*
Ausführung in nicht zusammenhängenden Teilflächen.

#### Unterabschnitt 02.02 Betonrandbalken

**02.02.0001 Ausbauhilfsschnitt herstellen**
StL-Nr. 2311401599
Ausbauhilfsschnitt herstellen. Schneidschlamm absaugen
und nach Wahl des AN verwerten.
Im Randbereich 'zwischen Betonrandstreifen und verbleibende Bordsteine.'

Dicke 'über 30 bis 50 cm'
Menge: 100,000 m
Leistungsbereichkatalog: 114

**02.02.0002 Asphaltbefestigung trennen Einzelfl.*schneiden**
StL-Nr. 231130383109
Asphaltbefestigung geradlinig trennen.
in Einzelflächen längs und quer zur Fahrbahnachse,
Trennen durch Schneiden.
Dicke der Asphaltbefestigung 'über 25 bis 35 cm.'
Menge: 100,000 m
Leistungsbereichkatalog: 113

**02.02.0003 Trennschnitt, Zulage**
Tragschicht mit hydraulischem Bindemittel geradlinig trennen als Zulage zu den OZ "Asphaltbefestigung trennen und Aushilfsschnitt herstellen".
Tragschicht mit hydraulischem Bindemittel als Unterlage zur Asphaltbefestigung/ Betonrandbalken.
Im Anbaubereich längs und quer zur Fahrbahnachse
Beim Trennen anfallendes Material nach Wahl des AN verwerten.
Dicke der gebundenen Befestigung über 15 bis 20 cm.
Menge: 100,000 m
Leistungsbereichkatalog: 113

**02.02.0004 Asphaltbefestigung aufnehmen*Aufbr. Verw.**
StL-Nr. 2311303390090903
Asphaltbefestigung aufbrechen und aufnehmen. Abrechnung
erfolgt nach Abtragsprofilen.
Fläche 'Fahrbahn und Randstreifen.
Schmaler Streifen bis 20 cm breit. Als Rückschnitt.'

Dicke der Asphaltbefestigung 'über 25 bis 35 cm.'

Gesamtaufbruchtiefe 'über 25 bis 35 cm.'

Aufbruchgut nach Wahl des AN verwerten.
Menge: 35,000 m3
Leistungsbereichkatalog: 113

**02.02.0005 Tragschicht m. hydr. Bindem. aufn.*hydr. verf. TS Tiefe ü. 15-20cm*erschütterungsarm**
StL-Nr. 23114030912199
Tragschicht mit hydraulischem Bindemittel aufnehmen.
Fläche 'schmaler Streifen entlang und unterhalb der Betonrandbalken.
Breite über 20 bis 70 cm.'

Tragschicht mit hydraulischem Bindemittel verfestigt.
Ausbautiefe über 15 bis 20 cm.
Aufnahme erschütterungsarm.
Ausbaustoffe 'der Verwertung nach Wahl des AN zuführen.'
Menge: 100,000 m2
Leistungsbereichkatalog: 114

**02.02.0006 Betonrandstreifen ausb. u.aufnehmen**
Betonrandstreifen ausbauen und aufnehmen.
Mit Verdübelung.
Betonrandstreifen mit einem Überzug aus DSK-Asphalt
oder OB-RH-Belag.
Streifenbreite = ca. 50 cm.
Dicke einschließlich vorhandenem Mörtelbett: über ca.
25 cm bis ca. 50 cm.
Druckfestigkeitsklasse über C 20/25 bis C 50/60.
Aufnahme erschütterungsarm.
Ausbaustoffe der Verwertung nach Wahl des AN zuführen.
Menge: 25,000 m3
Leistungsbereichkatalog: 114

**02.02.0007 Schicht ohne Bindemittel aufnehmen SfM Bstoff. Verw. AN*Abrechng. Abtrag**
StL-Nr. 22112009199941
Schicht ohne Bindemittel aufnehmen. Erschwernisse
durch Einbauten werden gesondert vergütet.
Schicht aus frostunempfindlichem Baustoff oder Baustoffgemisch.
Dicke 'über 15 bis 20 cm.'

Fläche 'Unterlage, Betonrandbalken.'

Baustoffgemisch 'aus frostempfindlichem und unempfindlichem Boden.'

Baustoff nach Wahl des AN verwerten. Baustoff nach
Unterlagen des AG.
Abgerechnet wird nach Abtragsprofilen.
Menge: 20,000 m3
Leistungsbereichkatalog: 112

**02.02.0008 Unterlage profilieren*EV2 min. 120 MPa Unebenh. max.2 cm**
StL-Nr. 231140409101
Ungebundene Unterlage profilieren und verdichten. Ab-
weichung von der Sollhöhe +2/-2 cm. Baustoffgemisch,
soweit möglich, innerhalb der Baustelle ausgleichen.
Lieferung von Baustoffen wird gesondert vergütet.
Unterlage 'Schicht aus Baustoffgemisch für FSS oder frostunempflindlichem Boden/ Baustoffgemisch.'

Verformungsmodul der Unterlage mindestens 120 MPa.
Unebenheit innerhalb einer 4,00 m langen Messstrecke
höchstens 2 cm in Längs- und Querrichtung.
Menge: 50,000 m2
Leistungsbereichkatalog: 114

**02.02.0009 Frostschutzschicht herstellen KL. F.Einb. o. F.*DPr min. 100 v.H. Profilausgleich*N Wiegescheinen**
StL-Nr. 2211221560999121
Frostschutzschicht herstellen. Erschwernisse durch
Einbauten, Schächte und Straßenabläufe werden gesondert vergütet.
In kleinen Flächen, Einbau ohne Fertiger.
Baustoffgemisch '0/45, Kategorie C 90/3.'

Umweltrelevante Merkmale des Baustoffgemisches 'Baustoffgemisch aus natürlichen Gesteinskörnungen, ohne RC-Baustoffe und industriell hergestellte Gesteinskörnungen.'

Verdichtungsgrad DPr mindestens 100 v.H.
Zum Profilausgleich.
Abgerechnet wird nach Wiegescheinen.
Menge: 50,000 t
Leistungsbereichkatalog: 112

*Hinweis: Auf Anordnung des AG Einbau bis OK*
Auf Anordnung des AG Einbau bis OK Fahrbahn.

**02.02.0010 Asphalttragsch. aus AC 32 T S herst Bk100*Schadstellen Bitumen 50/70*Kalksteinfüller zwei Lagen**
StL-Nr. 23113113121110
Asphalttragschicht aus Asphalttragschichtmischgut
AC 32 T S herstellen. Anlieferung des Asphaltmischguts
in thermoisolierten Transportbehältern.
In Verkehrsflächen der Belastungsklasse Bk100.
Einbau in Schadstellen.
Bindemittel = 50/70.
Fremdfüller = Kalksteinfüller.
In zwei Lagen.
Menge: 50,000 t
Leistungsbereichkatalog: 113

**02.02.0011 Asphaltbindersch.AC 16 B S SG herst Bk100*Dicke 8,5 cm Bitumen 25/55-55A*Kategorie C 100/0 Kalk.füller CC 70**
Asphaltbinderschicht aus Asphaltbinder AC 16 B S SG
nach dem Hinweis für die Planung und Ausführung von alternativen Asphaltbinderschichten H AL Abi  herstellen. Anlieferung des
Asphaltmischguts in thermoisolierten
Transportbehältern.
In Verkehrsflächen der Belastungsklasse Bk100.
Einbaudicke = 8,5 cm.
Bindemittel = 25/55-55 A.
Grobe Gesteinskörnung = Kategorie C 100/0.
Fremdfüller = Kalksteinfüller Kategorie CC 70.
Einbau in schmalen Streifen bis 70 cm breit.
Menge: 50,000 m2
Leistungsbereichkatalog: 113

**02.02.0012 Bitumenemulsion aufsprühen Bk100-Bk3,2*Asphalt frisch C40B5-S*Menge 300 g/m2 vor A.bindersch.**
StL-Nr. 23113063110232
Bitumenemulsion zur Herstellung des Schichtenverbundes
aufsprühen.
Auf Verkehrsflächen der Belastungsklassen Bk100 bis
Bk3,2.
Unterlage = Asphaltbefestigung, frisch.
Bindemittel = C40B5-S.
Bindemittelmenge = 300 g/m2.
Vor Einbau Asphaltbinderschicht.
Menge: 50,000 m2
Leistungsbereichkatalog: 113

*Hinweis: Nur beim Einbau des*
Nur beim Einbau des Asphaltragschichtes bis OK Fahrbahn

**02.02.0013 Asphalt fräsen ATS*Tiefe ü.2,5-4,5cm*Breite ü.50-100cm Fräsasph. verw.*Unebenheit 4 mm**
StL-Nr. 2311300530309311
Asphalt fräsen und Fräsgut aufnehmen. Anschlusskante
geradlinig auf Frästiefe herstellen. Der Schnittlinienabstand darf maximal 15 mm betragen.
Asphalttragschicht.
Frästiefe über 2,5 bis 4,5 cm.
Fläche 'Fahrbahn, Randstreifen.'

Breite der Fläche über 50 bis 100 cm.
Fräsasphalt nach Wahl des AN verwerten.
Unebenheiten der gefrästen Fläche höchstens 4 mm innerhalb einer 4,00 m langen Messstrecke in Längs- und
Querrichtung.
Menge: 50,000 m2
Leistungsbereichkatalog: 113

*Hinweis*
Als Ersatz für den Betonrandbalken.Und in schadhafte Betonplatten z.B. FR Niederlande oder AS Düren
Einbau in schmalen Streifen ca. 70 cm breit.

**02.02.0014 Asphaltdecksch. aus MA 11 S herst.*Dicke 3,5 cm Bit.25/55-55A+vvZ*Kalk.füller CC 70 ohne Asph.Granul.**
StL-Nr. 23113607914310
Asphaltdeckschicht aus Gussasphalt MA 11 S herstellen.
Einbaubreiten nach Unterlagen des AG.
In Verkehrsflächen 'der Belastungsklasse Bk 100.
Grobe Gesteinskörnung = Kategorie PSV 59, C 100/0.
Einbau auch in Flächen mit Neigung bis zu 12 %.'

Einbaudicke = 3,5 cm einschließlich eingedrückter Ab-
streukörnung.
Bindemittel = 25/55-55 A mit viskositätsveränderndem
Zusatz bzw. einem entsprechend viskositätsveränderten
Bindemittel 25/55-55 A.
Fremdfüller = Kalksteinfüller Kategorie CC 70.
Gussasphalt ohne Verwendung von Asphaltgranulat.
Menge: 50,000 m2
Leistungsbereichkatalog: 113

**02.02.0015 Gussasphaltoberfläche bearbeiten fein abstreuen*ungeb. verwert.**
StL-Nr. 23113667699001
Oberfläche der Gussasphaltschicht bearbeiten.
Feine Gesteinskörnung auf die noch heiße Oberfläche
aufbringen.
Verfahren 'A mit Abstreumaterial der Lieferkörnung 2/3 in einer Abstreumenge von 10 bis 12 Kg/m².'

Grobe Gesteinskörnung = Kategorie PSV '59'

Erkaltete Asphaltdeckschicht aus Gussasphalt abkehren
und nicht gebundene und gelöste Abstreukörnungen nach
Wahl des AN verwerten.
Menge: 50,000 m2
Leistungsbereichkatalog: 113

**02.02.0016 Erschwernis durch Einbauten*Straßenabläufe**
StL-Nr. 2211290793
Erschwernis durch Einbauten.
Beim 'Aufnehmen und Herstellen von Schichten ohne Bindemittel'

Einbauten = Straßenabläufe.
Menge: 5,000 St
Leistungsbereichkatalog: 112

**02.02.0017 Erschwernis durch Einbauten*Straßenabläufe**
StL-Nr. 2211290793
Erschwernis durch Einbauten.
Beim 'Aufnehmen des Betonrandbalkens einschl. Verfestigung.'

Einbauten = Straßenabläufe.
Menge: 5,000 St
Leistungsbereichkatalog: 112

**02.02.0018 Erschwernis infolge Einfassungen**
Erschwernis infolge Einfassungen, Borden und Fahrbahnübergängen.
Erschwernis Aufnehmen und Herstellen von Schichten ohne Bindemittel.
Einfassungen, Borden, Rinnen, Fahrbahnübergägen.
Das Entfernen von Belagsresten an den
Einbauten gehört zum Leistungsumfang.
Menge: 300,000 m

**02.02.0019 Erschwernis infolge Einfassungen**
Erschwernis infolge Einfassungen, Borden und Fahrbahnübergängen.
Erschwernis beim Aufnehmen des Betonrandbalkens einschl. Verfestigung.
Einfassungen, Borden, Rinnen, Fahrbahnübergägen.
Das Entfernen von Belagsresten an den
Einbauten gehört zum Leistungsumfang.
Menge: 300,000 m

*Hinweis: Ausführung in nicht*
Ausführung in nicht zusammenhängenden Teilflächen.
Arbeiten im Zuge des Austausches der
Betonfahrbahnplatten durch neue Betonplatten
in beiden FR  u.a.an  4 Stellen an einem Wochenende in FR Köln;

#### Unterabschnitt 02.03 Reparatur von Betonfahrbahnen

*Hinweis: Trennschnitt in Längs- oder*
Trennschnitt in Längs- oder Querscheinfugen sowie Pressfugen  und in der Betondecke ;
einschl. der Trennschnitte durch Anker und Dübel.

**02.03.0001 Betondecke schneiden*Dicke ü. 25-30 cm Schlamm absaugen**
StL-Nr. 231140109402
Betondecke schneiden.
In 'voller Tiefe senkrecht und geradlinig mit Dübel und Anker'

Dicke der Betondecke über 25 bis 30 cm.
Schneidschlamm absaugen und nach Wahl des AN verwerten.
Menge: 450,000 m
Leistungsbereichkatalog: 114

**02.03.0002 Betondecke schneiden Querfuge*Dicke ü. 25-30 cm**
StL-Nr. 231140104400
Betondecke schneiden.
In Querfuge mit Dübel schneiden.
Dicke der Betondecke über 25 bis 30 cm.
Menge: 50,000 m
Leistungsbereichkatalog: 114

**02.03.0003 Betondecke schneiden Längsfuge*Dicke ü. 25-30 cm**
StL-Nr. 231140105400
Betondecke schneiden.
In Längsfuge mit Anker schneiden.
Dicke der Betondecke über 25 bis 30 cm.
Menge: 250,000 m
Leistungsbereichkatalog: 114

**02.03.0004 Entspannungsschnitte d. Betonplatte**
Entspannungsschnitte  der Betonplatte .
"Zum Abbau der Spannungen in der Betondecke, in die Betonplatte mit  Bewehrung einschl. Dübel und Anker in voller Tiefe quer einen 60cm breiten Ausschnitt mittels Einsatz eines Trennrades .
Einschl. Unterlage
Schottertragschicht, Asphalttragschicht, entspannte Betondecke einsch. Vliesstoff o.ä.
Dicke über 35-40 cm
Schneidgut  aufnehmen und der Vewertung nach Wahl des AN zuführen
Menge: 200,000 m

**02.03.0005 Vorhandenen Fugenspalt ausräumen Längsu.Querfuge Tiefe ü.40 b. 60**
StL-Nr. 231140703929
Vorhandenen Fugenspalt ausräumen. Material entfernen
und nach Wahl des AN verwerten.
Längs- und Querfuge.
Fugenspaltbreite bis mm '20'

Fugenspalttiefe über 40 mm bis 60 mm
Vorhandenes Fugenfüllmaterial 'der Entsorgung nach Wahl des AN verwerten.'
Menge: 250,000 m
Leistungsbereichkatalog: 114

*Hinweis*
Ausbau einzelner Platten in voller Stärke
entlang der FR Niederlande

**02.03.0006 Betondecke aufnehmen**
Betondecke ausbauen und aufnehmen.
Fläche = Fahrbahn und Randstreifen.
Befestigung = Betondecke einschließlich
Unterlage = Asphalttragschicht
Decke mit doppelter Bewehrung, Dübeln und Ankern.
Gesamtausbautiefe über 25 bis 30 cm.
Erschütterungsarm aufnehmen.
Ausbaustoffe sortieren und der Verwertung nach Wahl des AN zuführen.
Menge: 500,000 m2
Leistungsbereichkatalog: 114

**02.03.0007 Zulage zu Betondecke aufnehmen**
Zulage für das vorhandensein von Dübeln und Ankern
Menge: 500,000 m2

**02.03.0008 Tragschicht m. hydr. Bindem. aufn. Fahrbahn*HGT Ausb. Verw. zuf.**
StL-Nr. 23114030129001
Tragschicht mit hydraulischem Bindemittel aufnehmen.
Fläche = Fahrbahn.
Hydraulisch gebundene Tragschicht.
Ausbautiefe 'ca 10 cm'

Ausbaustoffe nach Wahl des AN verwerten.
Angaben zu den umweltrelevanten Merkmalen nach Unterlagen des AG.
Menge: 10,000 m2
Leistungsbereichkatalog: 114

*Hinweis*
OZ wird nur vergütet, wenn unterhalb der Betonfahrbahnplatten eine Teervermörtelung vorhanden ist
bzw. wenn die Fugenfüllung mit PAK belastet ist.

**02.03.0009 Gefährl. Abfall aus Baustelle ents. sonstige Stoffe*Gebühr einrechn.**
StL-Nr. 1210221751
Gefährlichen Abfall aus Baustelle laden, fördern und
entsorgen. Art der Belastung und Entsorgung nach Unterlagen des AG. Entsorgungsnachweis nach Unterlagen des
AG führen.
Abgerechnet wird nach Wiegescheinen.
Sonstige Bau- und Abbruchabfälle (einschließlich gemischter Abfälle), die gefährliche Stoffe enthalten.
Abfallschlüsselnummer = 17 09 03.
Gebühren der Abfallentsorgung sind einzurechnen.
Menge: 50,000 t
Leistungsbereichkatalog: 102

**02.03.0010 Schicht ohne Bindemittel aufnehmen SfM Bstoff. Verw. AN*Abrechng. Abtrag**
StL-Nr. 22112009199941
Schicht ohne Bindemittel aufnehmen. Erschwernisse
durch Einbauten werden gesondert vergütet.
Schicht aus frostunempfindlichem Baustoff oder Baustoffgemisch.
Dicke 'über 15 bis 20 cm.'

Fläche 'Unterlage, Betonrandbalken.'

Baustoffgemisch 'aus frostempfindlichem und unempfindlichem Boden.'

Baustoff nach Wahl des AN verwerten. Baustoff nach
Unterlagen des AG.
Abgerechnet wird nach Abtragsprofilen.
Menge: 75,000 m3
Leistungsbereichkatalog: 112

**02.03.0011 Unterlage profilieren*EV2 min. 120 MPa Unebenh. max.2 cm**
StL-Nr. 231140409101
Ungebundene Unterlage profilieren und verdichten. Ab-
weichung von der Sollhöhe +2/-2 cm. Baustoffgemisch,
soweit möglich, innerhalb der Baustelle ausgleichen.
Lieferung von Baustoffen wird gesondert vergütet.
Unterlage 'Schicht aus Baustoffgemisch für FSS oder frostunempfindlichem Boden/Baustoffgemischen.'

Verformungsmodul der Unterlage mindestens 120 MPa.
Unebenheit innerhalb einer 4,00 m langen Messstrecke
höchstens 2 cm in Längs- und Querrichtung.
Menge: 500,000 m2
Leistungsbereichkatalog: 114

**02.03.0012 Frostschutzschicht herstellen Profilausgleich*N Wiegescheinen**
StL-Nr. 2211221590999921
Frostschutzschicht herstellen. Erschwernisse durch
Einbauten, Schächte und Straßenabläufe werden gesondert vergütet.
In Verkehrsflächen 'der Belastungsklassen Bk1,0 bis
Bk 100'

Baustoffgemisch '0/45, Kategorie C 90/3.'

Umweltrelevante Merkmale des Baustoffgemisches ': Baustoffgemisch  aus natürlichen Gesteinskörnungen, ohne RC-Baustoffe und industriell hergestellte Gesteinskörnungen'

Verdichtungsgrad/Verformungsmodul 'mindestens 103 v.H./ 120 MN/m².'

Zum Profilausgleich.
Abgerechnet wird nach Wiegescheinen.
Menge: 30,000 t
Leistungsbereichkatalog: 112

*Hinweis: Hinweis zur OZ 02.03.0013*
überstehenden Grat aus Beton zw. Lkw Spur und 1. Ü spur abfräsen bei ca km 30+000 in FR Köln

**02.03.0013 überstehende Betonkante fräsen**
überstehende Betonkante abfräsen ;
Fräsbreite  bis 0,10m durch Feinfräsen abfräsen vor dem Aufbringen der Oberflächenbehandlung ;
Menge: 250,000 m

*Hinweis: Einzellänge 5,0-10,0 m an 3 Stellen*
Einzellängen 5,0-10,00 m an 3 Stellen

**02.03.0014 Asphaltbefestigung trennen Einzelfl.*schneiden**
StL-Nr. 231130383109
Asphaltbefestigung geradlinig trennen.
in Einzelflächen längs und quer zur Fahrbahnachse,
Trennen durch Schneiden.
Dicke der Asphaltbefestigung '30-35 cm'
Menge: 45,000 m
Leistungsbereichkatalog: 113

**02.03.0015 Asphaltbefestigung aufnehmen Fahrbahn Tiefe ü. 30-45 cm Aufbr. Verw. AN**
StL-Nr. 2311302810904903
Asphaltbefestigung aufbrechen und aufnehmen.
Fläche = Fahrbahn.
Dicke der Asphaltbefestigung '30-35 cm'

Gesamtaufbruchtiefe über 30 bis 45 cm.
Aufbruchstücke 'Einstnfung nach EBV'

Aufbruchgut nach Wahl des AN verwerten.
Menge: 45,000 m2
Leistungsbereichkatalog: 113

**02.03.0016 Kanten der vorh. Betondecke abfasen**
Kanten der vorhandenen Betondecke zur Sicherung vor ausbrüchen unter 45 Grad abfasen.
Einzellängen über 10,0 bis 20,0 m an mehreren Stellen
Menge: 45,000 m

**02.03.0017 Anschluss a. Fuge m. Fugenm. herst. Längs-/Querfuge*Deckschicht Tiefe 40 mm*Breite 10 mm*Fugenmasse N2**
StL-Nr. 2311391231061901
Anschluss als Fuge mit Fugenmasse herstellen.
Längs- und Querfuge.
In der Asphaltdeckschicht ausbilden.
Fugenspalttiefe = 40 mm.
Fugenspaltbreite = 10 mm.
Fugenspalt verfüllen 'einschl. mehr durch abgefast Kante'

Mit heiß verarbeitbarer Fugenmasse Typ N2, einschließlich zugehörigem und zuvor aufgetragenem Voranstrichmittel.
Menge: 45,000 m
Leistungsbereichkatalog: 113

**02.03.0018 Asphalt feinfräsen ADS*Gussasphalt*Tiefe bis 1 cm Fahrbahn**
StL-Nr. 2311300811101090
Asphalt feinfräsen und Fräsgut aufnehmen.
Asphaltdeckschicht.
Asphaltdeckschicht = Gussasphalt.
Frästiefe bis 1 cm.
Fläche = Fahrbahn.
Fräsasphalt 'im Road Twister Verfahren abtragen'
Menge: 4,000 m2
Leistungsbereichkatalog: 113

#### Unterabschnitt 02.04 Sanierung von Betonflächen

**02.04.0001 Pflasterd.m.Betonpfl.-steinen aufn.*ungeb. Fugenmat. ungeb. Bettung*Verwertung AN**
StL-Nr. 23115011911100
Pflasterdecke mit Pflastersteinen aus Beton aufnehmen.
Aufnehmen der Tragschicht wird gesondert vergütet.
Pflasterstein 'über 14 bis 16 cm dick.'

Mit Fugenfüllung aus ungebundenem Fugenmaterial.
Bettung aus ungebundenem Bettungsmaterial.
Steine und übriges Aufbruchgut nach Wahl des AN verwerten.
Menge: 20,000 m2
Leistungsbereichkatalog: 115

**02.04.0002 Schicht ohne Bindemittel aufnehmen SfM*Abrechng. Abtrag**
StL-Nr. 22112009199991
Schicht ohne Bindemittel aufnehmen. Erschwernisse
durch Einbauten werden gesondert vergütet.
Schicht aus frostunempfindlichem Baustoff oder Baustoffgemisch.
Dicke 'über 15 bis 20 cm.'

Fläche 'Bauwerksflächen.etc.'

Baustoffgemisch 'aus frostempfindlichem und unempfindlichem Boden.'

Baustoff 'der Verwertung nach Wahl des AN zuführen.Zuordnung nach LAGA bis BM-F3/BG-F3'

Abgerechnet wird nach Abtragsprofilen.
Menge: 5,000 m3
Leistungsbereichkatalog: 112

**02.04.0003 Unterlage profilieren*EV2 min. 120 MPa Unebenh. max.2 cm**
StL-Nr. 231140409101
Ungebundene Unterlage profilieren und verdichten. Ab-
weichung von der Sollhöhe +2/-2 cm. Baustoffgemisch,
soweit möglich, innerhalb der Baustelle ausgleichen.
Lieferung von Baustoffen wird gesondert vergütet.
Unterlage 'Schicht aus Baustoffgemisch für FSS oder frostunempfindlichem Boden/Baustoffgemischen.'

Verformungsmodul der Unterlage mindestens 120 MPa.
Unebenheit innerhalb einer 4,00 m langen Messstrecke
höchstens 2 cm in Längs- und Querrichtung.
Menge: 20,000 m2
Leistungsbereichkatalog: 114

**02.04.0004 Frostschutzschicht herstellen*DPr min. 100 v.H. Profilausgleich*N Wiegescheinen**
StL-Nr. 2211221590999121
Frostschutzschicht herstellen. Erschwernisse durch
Einbauten, Schächte und Straßenabläufe werden gesondert vergütet.
In Verkehrsflächen 'der Belastungsklassen Bk 32.
Fläche: Bauwerksflächen, etc.'

Baustoffgemisch '0/45, Kategorie C 90/3.'

Umweltrelevante Merkmale des Baustoffgemisches 'aus natürlichen Gesteinskörnungen, ohne RC-Baustoffe und industriell hergestellte Gesteinskörnungen.'

Verdichtungsgrad DPr mindestens 100 v.H.
Zum Profilausgleich.
Abgerechnet wird nach Wiegescheinen.
Menge: 35,000 t
Leistungsbereichkatalog: 112

**02.04.0005 Asphalttragsch. aus AC 32 TS herst. Bk100*Dicke 22 cm**
StL-Nr. 23113108119009
Asphalttragschicht aus Asphalttragschichtmischgut
AC 32 T S herstellen. Anlieferung des Asphaltmischguts
in thermoisolierten Transportbehältern.
In Verkehrsflächen der Belastungsklasse Bk100.
Einbaudicke = 22 cm.
Bindemittel 'Resultierendes Bindemittel =30/45 oder 35/50 VL'

Einbau 'in Einzelflächen bis 100m2  und in 2 Lagen'
Menge: 20,000 m2
Leistungsbereichkatalog: 113

**02.04.0006 Asphalttragsch. aus AC 32 T S herst Bk100*Profilausgleich Bitumen 50/70**
StL-Nr. 23113113131009
Asphalttragschicht aus Asphalttragschichtmischgut
AC 32 T S herstellen. Anlieferung des Asphaltmischguts
in thermoisolierten Transportbehältern.
In Verkehrsflächen der Belastungsklasse Bk100.
Einbau zum Profilausgleich. Profil nach Unterlagen
des AG.
Bindemittel = 50/70.
Einbau 'in Einzelflächen bis 18 m2'
Menge: 20,000 t
Leistungsbereichkatalog: 113

**02.04.0007 Bitumenemulsion aufsprühen Bk100-Bk3,2*Asphalt frisch C40B5-S*Menge 300 g/m2 vor A.bindersch.**
StL-Nr. 23113063110232
Bitumenemulsion zur Herstellung des Schichtenverbundes
aufsprühen.
Auf Verkehrsflächen der Belastungsklassen Bk100 bis
Bk3,2.
Unterlage = Asphaltbefestigung, frisch.
Bindemittel = C40B5-S.
Bindemittelmenge = 300 g/m2.
Vor Einbau Asphaltbinderschicht.
Menge: 20,000 m2
Leistungsbereichkatalog: 113

**02.04.0008 Asphaltbindersch.AC 16 B S SG herst**
Asphaltbinderschicht aus Asphaltbinder AC 16 B S SG
nach dem Hinweis für die Planung und Ausführung von alternativen Asphaltbinderschichten H AL Abi herstellen. Anlieferung des Asphaltmischguts in thermoisolierten
Transportbehältern herstellen. Anlieferung des
Asphaltmischguts in thermoisolierten Transportbehältern.
In Verkehrsflächen der Belastungsklasse Bk32.
Einbaudicke = 8,5 cm.
Bindemittel = Resultierendes Bindemittel=10/40-65A oder PMB 10/25 VL
Grobe Gesteinskörnung = Kategorie C 100/0.
Fremdfüller = Kalksteinfüller Kategorie CC 70.
Einbau in Fahrbahn .
Einzelflächen bis 150 m²
Menge: 20,000 m2
Leistungsbereichkatalog: 113

*Hinweis: Gussasphalt für Flächen bis 150 m².*
Als Ersatz für die Pflasterdecke.
Einzelflächen bis 150 m².

**02.04.0009 Asphaltdecksch. aus MA 11 S herst.*Dicke 3,5 cm Bit.25/55-55A+vvZ*Kalk.füller CC 70 Handeinbau**
StL-Nr. 23113607914301
Asphaltdeckschicht aus Gussasphalt MA 11 S herstellen.
Einbaubreiten nach Unterlagen des AG.
In Verkehrsflächen 'der Belastungsklasse Bk 32.
Unebenheit höchstens 4 mm innerhalb einer 4,00 m langen Messstrecke in Längs- und Querrichtung.
Grobe Gesteinskörnung = Kategorie PSV 59, C 100/0.
Einbau in Flächen mit Neigung bis zu 12 %.'

Einbaudicke = 3,5 cm einschließlich eingedrückter Ab-
streukörnung.
Bindemittel = 25/55-55 A mit viskositätsveränderndem
Zusatz bzw. einem entsprechend viskositätsveränderten
Bindemittel 25/55-55 A.
Fremdfüller = Kalksteinfüller Kategorie CC 70.
Einbau von Hand
Menge: 20,000 m2
Leistungsbereichkatalog: 113

**02.04.0010 Gussasphaltoberfläche bearbeiten maschin. abstr.*Verfahren A*ungeb. verwert.**
StL-Nr. 23113667119001
Oberfläche der Gussasphaltschicht bearbeiten.
Grobe Gesteinskörnung, leicht bituminiert, auf die noch
heiße Oberfläche maschinell aufbringen.
Verfahren A.
Grobe Gesteinskörnung = Kategorie PSV '59'

Erkaltete Asphaltdeckschicht aus Gussasphalt abkehren
und nicht gebundene und gelöste Abstreukörnungen nach
Wahl des AN verwerten.
Menge: 20,000 m2
Leistungsbereichkatalog: 113

*Hinweis: Hinweis zur OZ 02.04.0011*
Betondecke aus Normalbeton ; Druckfestigkeit vor Verkehrsfreigabe nachweisen! Es handelt sich um einzelne bis mehrere Betonplatten die saniert werden von 19 m2(1 Platte) bis zu 187,5 m2(10Platten)
in Fahrtrichtung Niederlande

**02.04.0011 Betondecke herstellen Bk100 bis Bk3,2 Deckendicke 26 cm*einschtg, 2-lagig C30/37*über 8mm =C 90/1 PSV angeg. (53)*m.Stahlbesen abz.**
StL-Nr. 2311421519411112
Betondecke herstellen.
In Verkehrsflächen der Belastungsklassen Bk100 bis
Bk3,2.
Einbau 'in Fahrbahn von Hand'

Deckendicke = 26 cm.
Ausführung einschichtig, zweilagig.
Festigkeitsklasse C30/37.
Gesteinskörnungen größer 8 mm = 100 M. v.H. Gesteinskörnung C 90/1.
Kategorie PSV angegeben (53).
Oberfläche mit Stahlbesen in Querrichtung abziehen.
Menge: 500,000 m2
Leistungsbereichkatalog: 114

*Hinweis: Hinweis zur OZ 02.06.0012*
Anker ( 20* mind 800 mm)
Ankerlöcher waagerecht bohren ( Bohrdurchmesser 240 mm, Bohrtiefe 25 cm
Anker liefern und mittels Klebesystem nach Herstellervorschrift einbauen .

**02.04.0012 Verank. Längsscheinfuge herstellen Fahrbahn*Deckendicke 26 cm 5 Anker je Platte*Anker 20/80 direkt absaugen*8/27, N2 verf.**
StL-Nr. 2311431214111001
Verankerte Längsscheinfuge in Betondecke herstellen.
Fugenkerbe herstellen. Fugenkerbe durch Schneiden zum
Fugenspalt aufweiten. Fuge verfüllen.
Fuge in Fahrbahn.
Deckendicke = 26 cm.
5 Anker je Platte.
Anker, Durchmesser 20 mm, Länge mindestens 80 cm.
Schneidschlamm am Schneidblatt während des Schneidvorganges direkt absaugen.
Fugenspaltbreite 8 mm, Fugenspalttiefe 27 mm, Un-
terfüllstoff einbringen, verfüllen mit heiß verarbeitbarer Fugenmasse Typ N2.
Menge: 250,000 m
Leistungsbereichkatalog: 114

*Hinweis: Hinweis zur OZ 02.06.0013*
Anker ( 20*mind.800mm)
Ankerlöcher waagerecht bohren ( Bohrdurchmesser 24mm,
Bohrtiefe 25 cm
Anker liefern und mittels Klebesystem nach Herstellervor-schrift einbauen

**02.04.0013 Längspressfuge herstellen Fahrbahn*5 Anker je Platte Verbundanker*8/27, N2 verf.**
StL-Nr. 231143171111
Längspressfuge in Betondecke herstellen. Fugenspalt
schneiden. Fuge verfüllen.
Fuge in Fahrbahn.
Ankerlöcher bohren, Anker einbauen. 5 Anker je Platte.
Verbundanker.
Fugenspaltbreite 8 mm, Fugenspalttiefe 27 mm, Un-
terfüllstoff einbringen, verfüllen mit heiß verarbeitbarer Fugenmasse Typ N2.
Menge: 250,000 m
Leistungsbereichkatalog: 114

*Hinweis: Hinweis zur OZ 02.06.0014*
Dübel ( 25*500mm)
Dübellöcher waagerecht bohren ( Bohrdurchmesser 28mm,
Bohrtiefe 25 cm
Dübel liefern und mit Epoxidharz einsetzen

**02.04.0014 Querpressfuge herstellen Fahrbahn*Dübelabst. 25 cm 10/30, N2 verf.**
StL-Nr. 231143221102
Querpressfuge in Betondecke herstellen. Fugenspalt
schneiden. Fuge verfüllen.
Fuge in Fahrbahn.
Dübel einbauen, Regelabstand 25 cm. Dübellöcher bohren.
Fugenspaltbreite 10 mm, Fugenspalttiefe 30 mm, Un-
terfüllstoff einbringen, verfüllen mit heiß verarbeitbarer Fugenmasse Typ N2.
Menge: 300,000 m
Leistungsbereichkatalog: 114

**02.04.0015 Querscheinfuge herstellen Fb.Bk100 bis Bk10*Deckendicke 26 cm Dübel, Stützk.*direkt absaugen 10/30, N2 verf.**
StL-Nr. 2311430714710002
Querscheinfuge in Betondecke herstellen. Fugenkerbe
herstellen. Schutzeinlage einbringen. Fugenkerbe durch
Schneiden zum Fugenspalt aufweiten. Fuge verfüllen.
Fuge in Fahrbahn der Belastungsklassen Bk100 bis Bk10.
Deckendicke = 26 cm.
Dübel auf geschweißten Stützkörben aus Betonstahl in
der Fahrbahn, Regelabstand 25 cm einbauen.
Schneidschlamm am Schneidblatt während des Schneidvorganges direkt absaugen.
Fugenspaltbreite 10 mm, Fugenspalttiefe 30 mm, Un-
terfüllstoff einbringen, verfüllen mit heiß verarbeitbarer Fugenmasse Typ N2.
Menge: 300,000 m
Leistungsbereichkatalog: 114

**02.04.0016 Betondecke nachbeh. und schützen**
StL-Nr. 2311424099
Betondecke nachbehandeln und schützen.
Nachbehandlung 'smittel gemäß TL-NBM Stb auf die noch frische ( mattfeuchte) Betonoberfläche auftragen.
Auftragsmenge ca. 100 bis 150 g/m2.'
Menge: 500,000 m2
Leistungsbereichkatalog: 114

**02.04.0017 Arbeitsraum für Schalung herst.**
vorh.ungebundene Befestigung( Bankette)in einer Breite von ca. 0,40m und Stärke 0,25m längs der aufzubrechenden Betonplatten aufnehmen und seitlich lagern.
Material nach Rückbau der Schalung wieder profilgerecht einbauen und verdichten.
Menge: 20,000 m

**02.04.0018 Schalung herstellen**
Seitliche Schalung für Betonierarbeiten herstellen .
Sämtliches benötigtes Material liefern ,vorhalten und nach Aushärtung des Betons aufnehmen und beseitigen
Menge: 100,000 m

**02.04.0019 Schadstellen ausbessern*über 0,1-0,25 m2 Tiefe ü. 10-15 cm*PCC-Mörtel**
StL-Nr. 231144329332
Schadstellen ausbessern. Schadhaften Beton in unterschiedlichen Einzelflächen ausbessern. Schadstelle zu
einem Rechteck aufweiten. Entfernen des schadhaften Be-
tons. Ränder der schadhaften Flächen abgestimmt auf den
Reparaturbaustoff bearbeiten. Reparaturstelle reinigen,
Betonfläche mit Grundierung vollflächig vorstreichen
und Reparaturbaustoff einbauen. Ausgebaute Stoffe nach
Wahl des AN verwerten. Der Reparaturbaustoff wird gesondert vergütet.
Anzahl der Einzelschäden 'nach Örtlichkeit'

In Einzelflächen über 0,10 m2 bis 0,25 m2.
Tiefe über 10 bis 15 cm.
Reparaturbaustoff = PCC-Mörtel.
Menge: 150,000 m2
Leistungsbereichkatalog: 114

**02.04.0020 Schadstellen ausbessern Anzahl Unterl.AG*über 0,025-0,1 m2 Tiefe ü. 10-15 cm*PCC-Mörtel**
StL-Nr. 231144321232
Schadstellen ausbessern. Schadhaften Beton in unterschiedlichen Einzelflächen ausbessern. Schadstelle zu
einem Rechteck aufweiten. Entfernen des schadhaften Be-
tons. Ränder der schadhaften Flächen abgestimmt auf den
Reparaturbaustoff bearbeiten. Reparaturstelle reinigen,
Betonfläche mit Grundierung vollflächig vorstreichen
und Reparaturbaustoff einbauen. Ausgebaute Stoffe nach
Wahl des AN verwerten. Der Reparaturbaustoff wird gesondert vergütet.
Anzahl der Einzelschäden nach Unterlagen des AG.
In Einzelflächen über 0,025 m2 bis 0,10 m2.
Tiefe über 10 bis 15 cm.
Reparaturbaustoff = PCC-Mörtel.
Menge: 150,000 m2
Leistungsbereichkatalog: 114

**02.04.0021 Kanten- und Eckabbruch ausbessern Anzahl Unterl.AG*Breite ü.10-15 cm PC-Mörtel**
StL-Nr. 231144271301
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden nach Unterlagen des AG.
Größte Breite der Schadensfläche über 10 cm bis 15 cm.
Reparaturbaustoff = PC-Mörtel.
Menge: 150,000 m
Leistungsbereichkatalog: 114

**02.04.0022 Reparaturbaustoff liefern PCC-Mörtel**
StL-Nr. 2311443502
Reparaturbaustoff liefern für Kantenschäden, E-
ckausbrüche und Schadstellen.
Reparaturbaustoff = PCC-Mörtel.
Menge: 500,000 kg
Leistungsbereichkatalog: 114

**02.04.0023 Schadstellen ausbessern Anzahl Unterl.AG*bis 0,025 m2 Tiefe ü. 10-15 cm*PCC-Mörtel**
StL-Nr. 231144321132
Schadstellen ausbessern. Schadhaften Beton in unterschiedlichen Einzelflächen ausbessern. Schadstelle zu
einem Rechteck aufweiten. Entfernen des schadhaften Be-
tons. Ränder der schadhaften Flächen abgestimmt auf den
Reparaturbaustoff bearbeiten. Reparaturstelle reinigen,
Betonfläche mit Grundierung vollflächig vorstreichen
und Reparaturbaustoff einbauen. Ausgebaute Stoffe nach
Wahl des AN verwerten. Der Reparaturbaustoff wird gesondert vergütet.
Anzahl der Einzelschäden nach Unterlagen des AG.
In Einzelflächen bis 0,025 m2.
Tiefe über 10 bis 15 cm.
Reparaturbaustoff = PCC-Mörtel.
Menge: 50,000 m2
Leistungsbereichkatalog: 114

**02.04.0024 Fugenfüllung ersetzen u. aufweiten Längsfuge*über 1-5 m n.gefährl. Abfall*10/30, N2 verf.**
StL-Nr. 23114447120102
Fugenfüllung ersetzen. Fugenspalt durch Schneiden aufweiten. Schadhafte Fugenfüllung entfernen, Fugenspalt
ausbürsten und verfüllen. Vorhandene Fugenspaltabmessungen nach Unterlagen des AG.
Längsfuge.
Einzellängen über 1,00 m bis 5,00 m.
Vorhandene Fugenfüllung = Fugenmasse, nicht gefährlicher Abfall. Ausgebaute Stoffe nach Wahl des AN verwerten.
Fugenspaltbreite 10 mm, Fugenspalttiefe 30 mm, Un-
terfüllstoff einbringen, verfüllen mit heiß verarbeitbarer Fugenmasse Typ N2.
Menge: 200,000 m
Leistungsbereichkatalog: 114

**02.04.0025 Fugenfüllung ersetzen u. aufweiten Querfuge*über 1-5 m n.gefährl. Abfall*10/30, N2 verf.**
StL-Nr. 23114447220102
Fugenfüllung ersetzen. Fugenspalt durch Schneiden aufweiten. Schadhafte Fugenfüllung entfernen, Fugenspalt
ausbürsten und verfüllen. Vorhandene Fugenspaltabmessungen nach Unterlagen des AG.
Querfuge.
Einzellängen über 1,00 m bis 5,00 m.
Vorhandene Fugenfüllung = Fugenmasse, nicht gefährlicher Abfall. Ausgebaute Stoffe nach Wahl des AN verwerten.
Fugenspaltbreite 10 mm, Fugenspalttiefe 30 mm, Un-
terfüllstoff einbringen, verfüllen mit heiß verarbeitbarer Fugenmasse Typ N2.
Menge: 200,000 m
Leistungsbereichkatalog: 114

**02.04.0026 Verankerung v. Riss od. Fuge herst. Ankerpaar*Decke ü. 25-27 cm**
StL-Nr. 2311442212
Verankerung von Riss oder Fuge herstellen. Ausgebaute
Stoffe nach Wahl des AN verwerten. Abgerechnet wird die
Anzahl der hergestellten Verankerungen.
Zwei Schrägbohrungen herstellen, mit gießfähigem Reaktionsharzmörtel verfüllen und Ankerpaar einsetzen.
Deckendicke über 25 cm bis 27 cm.
Menge: 10,000 St
Leistungsbereichkatalog: 114

**02.04.0027 Riss aufweiten und verfüllen über 20,00 m*T:3,0 cm B: 12mm unterf., N2 verf.**
StL-Nr. 231144123302
Riss in Betondecke durch Schneiden aufweiten und als
Fuge verfüllen. Schneidschlamm absaugen und nach Wahl
des AN verwerten.
Einzellängen über 20,00 m.
Fugenspalttiefe = 3,0 cm, Fugenspaltbreite = 12 mm.
Fugenspalt bis 3 mm unter Oberkante unterfüllen, verfüllen mit heiß verarbeitbarer Fugenmasse Typ N2.
Menge: 20,000 m
Leistungsbereichkatalog: 114

*Hinweis*
Die Oberflächenhehandlung erfolgt nach Ersatz der schadhaften Betonfelder, Sanierung der Kantenschäden als auch Ersatz der Fugenfüllungen

**02.04.0028 OB-RH herstellen Bimi 0,7-1 kg,1/2*C100/0**
StL-Nr. 2311445312
Oberflächenbehandlung mit Reaktionsharz (OB-RH) herstellen. Bindemittel aufbringen, Gesteinskörnung aufstreuen und anwalzen. Oberfläche schützen.
Bindemittelmenge 700 bis 1000 g/m2, Abstreukörnung 1/2.
Gesteinskörnung = Gesteinskörnung C100/0.
Menge: 18900,000 m2
Leistungsbereichkatalog: 114

**02.04.0029 Markierung abdecken Breite 30 cm**
StL-Nr. 2311445540
Markierung vor einer Oberflächenbehandlung abdecken und
nach der Oberflächenbehandlung wieder freilegen und die
Abdeckung nach Wahl des AN verwerten.
Abgerechnet wird nach der Länge der abgedeckten Markierung.
Breite der Markierung = 30 cm.
Menge: 2700,000 m
Leistungsbereichkatalog: 114

**02.04.0030 Profilausgleich f.OB-RH/OS-RH herst Epoxidharz**
StL-Nr. 2311445901
Profilausgleich für Oberflächenbehandlung mit Reaktionsharz (OB-RH) oder Beschichtung mit Reaktionsharzmörtel (OS-RH) herstellen. Reaktionsharzmörtel auf
Betonfläche zum Ausfüllen von Vertiefungen, Raustellen
und dgl. auftragen. Vergütet wird die Masse in verarbeitungsfertigem Zustand. Die Grundierung im Bereich
des Profilausgleichs ist einzurechnen.
Profilausgleich mit Reaktionsharzmörtel aus Epoxidharzen.
Menge: 18900,000 kg
Leistungsbereichkatalog: 114

**02.04.0031 Unterlage reinigen**
Unterlage reinigen, Reinigung mit Hochdruck Druckwasserstrahlverfahren und sfortiger Absaugung und Trocknung
Menge: 18900,000 m2

**02.04.0032 Fugenfüllung ersetzen u. aufweiten Längsfuge*über 1-5 m Fugenprofil*8/30, Profil**
StL-Nr. 23114447120305
Fugenfüllung ersetzen. Fugenspalt durch Schneiden aufweiten. Schadhafte Fugenfüllung entfernen, Fugenspalt
ausbürsten und verfüllen. Vorhandene Fugenspaltabmessungen nach Unterlagen des AG.
Längsfuge.
Einzellängen über 1,00 m bis 5,00 m.
Vorhandene Fugenfüllung = Fugenprofil, nicht gefährlicher Abfall.
Fugenspaltbreite 8 mm, Fugenspalttiefe 30 mm, verfüllen
mit Fugenprofil.
Menge: 100,000 m
Leistungsbereichkatalog: 114

**02.04.0033 Fugenfüllung ersetzen u. aufweiten Querfuge*über 1-5 m Fugenprofil*8/30, Profil**
StL-Nr. 23114447220305
Fugenfüllung ersetzen. Fugenspalt durch Schneiden aufweiten. Schadhafte Fugenfüllung entfernen, Fugenspalt
ausbürsten und verfüllen. Vorhandene Fugenspaltabmessungen nach Unterlagen des AG.
Querfuge.
Einzellängen über 1,00 m bis 5,00 m.
Vorhandene Fugenfüllung = Fugenprofil, nicht gefährlicher Abfall.
Fugenspaltbreite 8 mm, Fugenspalttiefe 30 mm, verfüllen
mit Fugenprofil.
Menge: 250,000 m
Leistungsbereichkatalog: 114

**02.04.0034 Betonoberfläche bearbeiten schleifen**
StL-Nr. 2311443701
Betonoberfläche durch abtragende Verfahren bearbeiten.
Bearbeiten durch Schleifen (Grinding), Rillenschneiden
in Längsrichtung, Segmentbreite ca. 3,2 mm, Segmentabstand ca. 2,2 mm.
Menge: 500,000 m2
Leistungsbereichkatalog: 114

*Hinweis: Einbau in Querungen FR Köln an versch. Stellen*
Einbau in Querungen FR Köln an verschiedenen Stellen, nicht zusammenhängend ;

**02.04.0035 Betond. m. frühf.Str.-Bet. herst. Bk100 bis Bk3,2*Fahrbahn Deckendicke 26 cm*C30/37 m.Stahlbesen abz.**
StL-Nr. 2311422511410001
Betondecke mit frühfestem Straßenbeton herstellen.
In Verkehrsflächen der Belastungsklasse Bk100 bis
Bk3,2.
Einbau in Fahrbahn.
Deckendicke = 26 cm.
Festigkeitsklasse C30/37.
Oberfläche mit Stahlbesen in Querrichtung abziehen.
Menge: 80,000 m2
Leistungsbereichkatalog: 114

*Hinweis: Ausführung in nicht*
Ausführung in nicht zusammenhängenden Teilflächen.
Fläche kann auf Bauwerken liegen.
Das Säubern der Straßenoberflächen von vorhandenen, übergequollenen und verdrückten Fugenmassen wird nicht gesondert vergütet.

#### Unterabschnitt 02.05 Fuge und Anschlüsse

**02.05.0001 Fugenspalt durch Schneiden**
Fugenspalt durch Schneiden Herstellen.
Für Längs- und Querfuge.
Anschluss von Reparatur- und Aufgrabungsflächen.
In der Asphaltschicht.
Fugenspalt mit Druckluft oder Sauggerät säubern
und nach Erforderniss trocknen.
Menge: 3000,000 m

**02.05.0002 Fuge ausräumen und säubern versch.Randfugen*Deckschicht bis 20 m**
StL-Nr. 23113927511999
Bestehende Fuge ausräumen und Fugenspalt säubern. Ausbaustoffe nach Wahl des AN verwerten.
Randfuge vor Borden, Übergängen, Abläufen u.ä.
In der Asphaltdeckschicht.
Einzellängen bis 20,00 m.
Fugenspaltbreite 'über 15 bis 20 mm.'

Fugenspalttiefe 'über 30 bis 35 mm.'
Menge: 150,000 m
Leistungsbereichkatalog: 113

**02.05.0003 Fuge ausräumen und säubern versch.Randfugen*Deckschicht**
StL-Nr. 23113927519999
Bestehende Fuge ausräumen und Fugenspalt säubern. Ausbaustoffe nach Wahl des AN verwerten.
Randfuge vor Borden, Übergängen, Abläufen u.ä.
In der Asphaltdeckschicht.
Einzellängen 'über 20 m.'

Fugenspaltbreite 'über 15 bis 20 mm.'

Fugenspalttiefe 'von 30 bis 35 mm.'
Menge: 400,000 m
Leistungsbereichkatalog: 113

**02.05.0004 Fugenfüllung herstellen Längs-/Querfuge*Deckschicht bis 20 m*Fugenmasse N1**
StL-Nr. 2311394231199002
Fugenfüllung herstellen.
Längs- und Querfuge.
In der Asphaltdeckschicht.
Einzellängen bis 20,00 m.
Fugenspalttiefe 'über 30 bis 35 mm.'

Fugenspaltbreite 'über 15 bis 20 mm.'

Mit heiß verarbeitbarer elastischer Fugenmasse Typ N1,
einschließlich zugehörigem und zuvor aufgetragenem Voranstrichmittel.
Menge: 150,000 m
Leistungsbereichkatalog: 113

**02.05.0005 Fugenfüllung herstellen Längs-/Querfuge*Deckschicht*Fugenmasse N1**
StL-Nr. 2311394231999002
Fugenfüllung herstellen.
Längs- und Querfuge.
In der Asphaltdeckschicht.
Einzellängen 'über 20 m.'

Fugenspalttiefe 'über 30 bis 35 mm.'

Fugenspaltbreite 'über 15 bis 20 mm.'

Mit heiß verarbeitbarer elastischer Fugenmasse Typ N1,
einschließlich zugehörigem und zuvor aufgetragenem Voranstrichmittel.
Menge: 400,000 m
Leistungsbereichkatalog: 113

**02.05.0006 Anschluss a. Fuge m. Fugenm. herst. Anschl. Rep+Aufgr*Deckschicht Tiefe 35 mm*Breite 10 mm Fugenmasse N2**
StL-Nr. 2311391271051001
Anschluss als Fuge mit Fugenmasse herstellen.
Anschluss von Reparatur- und Aufgrabungsflächen.
In der Asphaltdeckschicht ausbilden.
Fugenspalttiefe = 35 mm.
Fugenspaltbreite = 10 mm.
Mit heiß verarbeitbarer Fugenmasse Typ N2, einschließlich zugehörigem und zuvor aufgetragenem Voranstrichmittel.
Menge: 3000,000 m
Leistungsbereichkatalog: 113

**02.05.0007 Anschluss a. Fuge m. Fugenm. herst. versch.Randfugen*Deckschicht Tiefe 35 mm*Breite 15 mm Fugenmasse N1**
StL-Nr. 2311391251053002
Anschluss als Fuge mit Fugenmasse herstellen.
Randfuge vor Borden, Übergängen, Abläufen u.ä.
In der Asphaltdeckschicht ausbilden.
Fugenspalttiefe = 35 mm.
Fugenspaltbreite = 15 mm.
Mit heiß verarbeitbarer Fugenmasse Typ N1, einschließlich zugehörigem und zuvor aufgetragenem Voranstrichmittel.
Menge: 2000,000 m
Leistungsbereichkatalog: 113

**02.05.0008 Randabdichtung herstellen Randmasse*bis 5 cm**
Flankenfläche des hochliegenden Randes der Asphaltschichten abdichten.
Abdichtung mit heiß zu verarbeitender bitumenhaltiger Masse zur Randabdichtung.
Auftragsmenge von mindestens 40g/m je cm Asphaltdicke.
Bindemittel = 25/55-55A.
Dicke der abzudichtenden Asphaltbefestigung bis 5 cm.
Menge: 2000,000 m
Leistungsbereichkatalog: 113

#### Unterabschnitt 02.06 Entwässerung

**02.06.0001 Schachtabdeckung anpassen in Asph.-Fläche*ADicke bis 10 cm Höher bis 5 cm*WW-Mörtel**
Schachtabdeckung freilegen und nach Bauablauf an die
neue planmäßige Höhe anpassen. Aufbrucharbeiten zum
Freilegen der Schachtabdeckung ausführen. Ausbauen so-
wie Liefern und Einbauen von Schachtteilen werden gesondert vergütet.
Fläche aus Asphalt.
Aufbruchdicke bis 10 cm.
Schachtabdeckung höher setzen bis 5 cm.
Fuge zwischen Fertigteilen mit Mörtel WW-
Schachtkopfmörtel nach DIN 19573, unter Verwendung von
mindestens drei Distanzstücken entsprechender Festigkeit vollflächig herstellen, Fugen glattstreichen.
Menge: 5,000 St
Leistungsbereichkatalog: 110

**02.06.0002 Schachtabdeckung freilegen in Asph.-Fläche*ADicke bis 10 cm Höher bis 5 cm*WW-Mörtel**
Schachtabdeckung freilegen. Aufbrucharbeiten zum
Freilegen der Schachtabdeckung ausführen.
Fläche aus Asphalt oder Beton.
Aufbruchdicke bis 10 cm.
Schachtabdeckung beliebiger Bauart,
lichte Weite bis 1,0 m.
Freigelegtes Schachtteil ausbauen.
Sämtliche Ausbaustoffe verwerten nach Wahl des AN.
Menge: 5,000 St
Leistungsbereichkatalog: 110

**02.06.0003 Schachtabdeckung aufsetzen DIN 19584, D, G*m. Schmutzfänger Deckel/Einl.+Rieg*planmäßige Höhe WW-Mörtel**
Schachtabdeckung, mit lichter Weite mindestens 610 mm
und rundem Rahmen, aufsetzen.
Klasse D 400, Ausführung nach DIN 19584, mit Rahmen aus
Gusseisen.
Ausführung = mit Schmutzfänger.
Deckel mit dämpfender Einlage und Verriegelung.
Schachtabdeckung auf planmäßige Höhe setzen.
Fuge zwischen Fertigteilen mit Mörtel WW-
Schachtkopfmörtel nach DIN 19573, unter Verwendung von
mindestens drei Distanzstücken entsprechender Festigkeit vollflächig herstellen, Fugen glattstreichen.
Menge: 2,000 St
Leistungsbereichkatalog: 110

**02.06.0004 Aufsatz für Straßenabl. anpassen in Asphalt-Fläche*ADicke ü.10-20 cm*Mörtel M20**
Aufsatz des Straßenablaufs freilegen und entsprechend
Bauablauf an die neue planmäßige Höhe anpassen. Aufbrucharbeiten zum Freilegen des Aufsatzes ausführen.
Ausbauen sowie Liefern und Einbauen von Schachtteilen
werden gesondert vergütet.
Umgebende Fläche = Asphalt.
Aufbruchdicke über 10 bis 20 cm.
Aufsatz höher setzen bis 10cm.
Fuge zwischen Fertigteilen mit Mörtel M20 vollflächig
herstellen, Fugen glattstreichen.
Menge: 5,000 St
Leistungsbereichkatalog: 110

**02.06.0005 Aufsatz f. Straßenablauf ausbauen*Ablauf sichern alles verwerten**
Aufsatz für Straßenablauf freilegen und ausbauen.
Umgebende Fläche Asphalt oder Beton.
Ablauföffnung durch geeignete Abdeckung sichern.
Sämtliche Ausbaustoffe nach Wahl des AN verwerten.
Menge: 5,000 St
Leistungsbereichkatalog: 110

**02.06.0006 Straßenablauf ausbauen Betonfertigteile*Tiefe bis 1,25 m StrA in bef. Fl.*Ausbau verwerten**
Straßenablauf einschließlich Aufsatz ausbauen. An-
schlussleitungen, die bestehen bleiben, soweit erforderlich abdichten. Das Ausbauen von Rohrleitungen wird
gesondert vergütet.
Straßenablauf aus Betonfertigteilen, vollständig ausbauen.
Ausbautiefe ab OK Aufsatz bis 1,25 m.
Straßenablauf liegt in befestigter Fläche. Aufbruch und
Erdarbeiten ausführen.
Sämtliche Ausbaustoffe verwerten nach Wahl des AN.
Menge: 1,000 St
Leistungsbereichkatalog: 110

**02.06.0007 Straßenablauf einbauen mit Erdarb. Boden Form 1a*Schaft Form 5c Aufl-Ring 10b*Aufl. C 8/10,10cm Tiefe bis 1,25 m**
Straßenablauf aus Betonfertigteilen einbauen. Fugen mit
Mörtel M20 dichten und glattstreichen. Aufsatz wird gesondert vergütet. Erdarbeiten ausführen.
Boden Form 1a, Abfluss im Boden.
Schaft Form 5c (195 mm hoch).
Auflagering Form 10b (für rechteckige Aufsätze).
Auflager aus Beton C 8/10, 10 cm dick, herstellen.
Aushubtiefe ab OK Straßenablauf bis 1,25 m.
Homogenbereiche Erd A.
Aushub nach Wahl des AN verwerten
Menge: 1,000 St
Leistungsbereichkatalog: 110

**02.06.0008 Entwässerungsrohrleitung abbrechen Rohr DN bis 250*Ausb. verwerten**
Entwässerungsrohrleitung abbrechen. Entwässerungsrohrleitung liegt bis Oberkante Rohr frei. Erdarbeiten in
der verbliebenen Leitungszone ausführen. Offene Wasserhaltung bis zu einer Pumpenleistung von 10 m3 Fördermenge und 5,00 m Förderhöhe je Stunde und Haltung ausführen. Das Ausbauen von Schächten wird gesondert vergütet.
Rohr DN/ID bis 250.
Rohr aus unterschiedlichen Arten; Steinzeug, Beton oder Kunststoff.
Fließsohlentiefe über 1,0 bis 1,75 m.
Ausbaustoffe nach Wahl des AN verwerten.
Menge: 5,000 m
Leistungsbereichkatalog: 110

**02.06.0009 Kunststoffrohrleitung herstellen*PE-HD-Rohr Verb. Wahl AN*Bettung Typ 1 LM 1,Sta. prüf.**
Entwässerungsleitung aus Kunststoffrohren nach statischen und konstruktiven Erfordernissen herstellen. An-
schluss an Schacht sowie Formstücke werden gesondert
vergütet.
Rohr DN/ID 150
Rohr aus PE-HD.
Rohrverbindung nach Wahl des AN.
Bettung nach DIN EN 1610, Typ 1.
Fließsohlentiefe bis 1,75 m
Überdeckungshöhe über 1,00 bis 1,75 m.
Straßenverkehrslast = LM 1 nach DIN EN 1991-2. Statische Berechnung aufstellen und in prüffähiger Form liefern.
Menge: 5,000 m
Leistungsbereichkatalog: 110

**02.06.0010 Rohr geradlinig trennen.**
Rohr(Alt/Neu) geradlinig trennen.
Trennen durch schneiden,
Rohrdurchmesser bis DN/ID 250
Material: Kunststoff
Anfallendes Material nach wahl des AN verwerten.
Menge: 5,000 St

**02.06.0011 Formstück einbauen (Zul.) Bogen DN 150*Kunststoff-Rohr**
Formstück in Rohrleitung einbauen. Vergütet wird der
Mehraufwand für den Einbau des Formstückes gegenüber
der bis zur Innenfläche der Sammelrohrleitung durchgemessenen Rohrleitung.
Formstück = Bogen DN/ID 150.
Rohr aus Kunststoff.
Menge: 5,000 St
Leistungsbereichkatalog: 110

**02.06.0012 Formstück einbauen (Zul.)*Kunststoff-Rohr**
Formstück in Rohrleitung einbauen. Vergütet wird der
Mehraufwand für den Einbau des Formstückes gegenüber
der bis zur Innenfläche der Sammelrohrleitung durchgemessenen Rohrleitung.
Formstück  Übergangsstück auf Stz-Rohren, DN 150
Rohr aus Kunststoff.
Menge: 1,000 St
Leistungsbereichkatalog: 110

**02.06.0013 Formstück einbauen (Zul.)*Kunststoff-Rohr**
Formstück in Rohrleitung einbauen. Vergütet wird der
Mehraufwand für den Einbau des Formstückes gegenüber
der bis zur Innenfläche der Sammelrohrleitung durchgemessenen Rohrleitung.
Formstück Überschiebemuffe, DN 150.
Rohr aus Kunststoff.
Menge: 1,000 St
Leistungsbereichkatalog: 110

**02.06.0014 Anschluss an SK herstellen (Zul.) Rohr DN 150*Kunststoff-Rohr**
Rohrleitung an Strassenablauf aus Betonfertigteile nach FDIN 4052 herstellen. Abfluss dichten.
Vergütet wird der Mehraufwand für das Herstellen des
Anschlusses einschließlich Passstücke gegenüber der bis
zur Innenfläche des Strassenablaufes durchgemessenen Rohrleitung.
Rohrleitung DN/ID 150.
Rohr aus Kunststoff.
Schacht aus Betonfertigteilen.
Menge: 5,000 St
Leistungsbereichkatalog: 110

**02.06.0015 Aufsatz f. Straßenablauf aufsetzen 500x500, D, Begu dämpf.Einlage*Zinkeimer B 1 Höhe Zug um Zug*Mörtel M20**
Aufsatz für Straßenablauf aufsetzen.
Klasse D 400, Ausführung nach DIN 19 583, 500x500, mit
Rahmen aus Gusseisen mit Beton.
Aufsatz mit Scharnier und schraublosem Sicherheitsverschluss (Klickverschluss).
Dämpfende Einlage.
Verzinkter Eimer, Form B 1.
Aufsatz zunächst provisorisch auflegen und entsprechend
Bauablauf Zug um Zug bis auf planmäßige Höhe setzen.
Fuge zwischen Fertigteilen mit Mörtel M20 vollflächig
herstellen, Fugen glattstreichen.
Menge: 2,000 St
Leistungsbereichkatalog: 110

**02.06.0016 Aufsatz f. Straßenablauf aufsetzen 300x500, D,34,5mm dämpf.Einlage*Zinkeimer D 1 Höhe Zug um Zug*Mörtel M20**
Aufsatz für Straßenablauf aufsetzen.
Klasse D 400, 300x500, mit Schlitzweite 34,5 mm.
Aufsatz mit Scharnier und schraublosem Sicherheitsverschluss (Klickverschluss).
Dämpfende Einlage.
Verzinkter Eimer, Form D 1.
Aufsatz zunächst provisorisch auflegen und entsprechend
Bauablauf Zug um Zug bis auf planmäßige Höhe setzen.
Fuge zwischen Fertigteilen mit Mörtel M20 vollflächig
herstellen, Fugen glattstreichen.
Menge: 1,000 St
Leistungsbereichkatalog: 110

*Hinweis: Die für das Aufnehmen und Setzen*
Die für das Aufnehmen und Setzen der Bordsteine erforderliche Erdarbeiten ebenso wie Passtücken sind in die EP der OZ-Positionen einzurechnen.
Die Rückenstützen sind zwingend zu schalen.
Borde im Anschluss an die Kappen

#### Unterabschnitt 02.07 Bordsteine aufnehmen und setzen

**02.07.0001 Bordstein aufnehmen.*Fund. b. 10/R-St. alles Verw. AN**
StL-Nr. 23115031940200
Bordstein aufnehmen.
Bordstein 'Flach- , Hoch- und Rundbordstein aus Beton'

Fundament aus Beton, bis 10 cm dick, und Rückenstütze
aus Beton aufbrechen.
Sämtliche Steine und übriges Aufbruchgut nach Wahl des
AN verwerten.
Menge: 10,000 m
Leistungsbereichkatalog: 115

**02.07.0002 Bordstein aus Beton setzen*gerader Stein**
StL-Nr. 2311531199000199
Bordstein aus Beton setzen. Breite der Rückenstütze
mind. 15 cm.
Bordstein 'HB 15 x 25 cm und FB 20/20 cm'

Gerader Stein.
Rückenstütze 'aus Beton C20/25 bis 10 cm unter Oberkante Bordstein.'

Fundamentbeton 'bis 10 cm Dicke.'
Menge: 10,000 m
Leistungsbereichkatalog: 115

**02.07.0003 Bordsteine regulieren.**
Bordsteine regulieren
Bordsteine, einschließlich Kurven- und Übergangsseine
höhen und fluchgerecht regulieren,
Bordsteine H15/25,, F 10, F 20,
Übergangssteine/Absenkungsssteine liegen auf Unterbeton
mit Rückenstütze.
Unterbeton aufbrechen in einer Stärke bis 10,00 cm.
Unterbeton nach Wahl des AN einer Verwertung zuführen.
Rückseite freilegen, säubern und Rückenstütze aus
Beton, bis 10 cm unter Oberkante Bordstein herstellen.
Unterbeton in einer Stärke von d = 10,00 cm hestellen.
Bordstein setzen
Fundamentbeton C20/25
Erdarbeiten ausführen.
Überschüssiger Boden und Aufbruchgut nach Wahl des AN verwerten.
LAGA größer gleich BM-F3 / BG-F3
Ausführung in Einzellängen bis  25 m
Menge: 10,000 m

**02.07.0004 Bordstein trennen FBSt. 20/20-10/20*BSt. trennen**
StL-Nr. 231153264001
Bordstein auf Passmaß trennen.
Flachbordstein aus Beton ca. 20/20 bis 10/20 cm.
Bordstein quer trennen.
Menge: 10,000 St
Leistungsbereichkatalog: 115

#### Unterabschnitt 02.08 Sonstiges

**02.08.0001 Suchgraben herstellen,T bis 1,25m**
Suchgraben einschließlich Handschachtung herstellen. Aushub zur Wiederverwendung seitlich lagern.
Beschreibung der Homogenbereiche nach Unterlagen des AG. Abgerechnet wird nach Abtragsprofilen.
Homogenbereiche Erd-A.
Grabentiefe bis 1,25 m.
Handschachtung mit Maschinenunterstützung.
Straßenaufbruch wird gesondert vergütet.
Seitlich gelagerten Boden einbauen und verdichten.
Menge: 5,000 m3

**02.08.0002 Erschwernis infolge Einfassungen Erschwer. gesamt*A.decks+A.bind. Einfassung**
Erschwernis infolge Einfassungen, Borden und Fahrbahnübergängen.
Erschwernis beim Fräsen oder Aufnehmen, Aufsprühen von
Bitumenemulsionen sowie Herstellen von Asphaltschichten.
Asphaltdeck- und Asphaltbinderschicht.
Einfassungen, Borden, Rinnen, Kappen, Fahrbahnübergägen,
Betonleitwände.
Menge: 1000,000 m
Leistungsbereichkatalog: 113

**02.08.0003 Erschwernis infolge Einbauten Erschwer. gesamt*A.decks.+A.bind.**
StL-Nr. 231130781399
Erschwernis infolge Einbauten, Schächten und Straßenabläufen. Abgerechnet wird je Stück Einbauteil.
Erschwernis beim Fräsen, Aufnehmen, Aufsprühen von Bi-
tumenemulsionen sowie Herstellen von Asphaltschichten.
Asphaltdeck- und Asphaltbinderschicht.
Einbauten 'Einbauten, Schächte, Straßenabläufe, Schieber, Hydranten.'
Menge: 50,000 St
Leistungsbereichkatalog: 113

**02.08.0004 Verkehrsfläche kehren*VSM gesondert**
StL-Nr. 2311397792
Verkehrsfläche mit einer selbstaufnehmenden Kehrmaschine nach Verkehrsfreigabe unverzüglich nach Aufforderung
durch den AG kehren. Kehrgut aufnehmen und nach Wahl
des AN verwerten.
Verkehrsfläche 'Fahrbahndeckschicht aus Gussasphalt oder Splimastixasphalt.'

Verkehrssicherungsmaßnahmen werden gesondert vergütet.
Menge: 17500,000 m2
Leistungsbereichkatalog: 113

**02.08.0005 Induktionsschleife herstellen Asphalt, nass*Tiefe 8 mm Breite 8 mm Abd. Schaumstoff*Heißverguss Verguss schwarz**
Ampelschleifen/Induktionsschleife bis zum Übergabepunkt betriebsfertig herstellen. Elektrische Ei-
genschaften messtechnisch erfassen und dokumentieren.
Dokumentation liefern. Fugen schneiden und säubern. Die
Abrechung erfolgt nach Fugenschnittlänge.  Elektrischer Anschluss am Übergabepunkt. Bohrungen werden gesondert vergütet.
Fuge in Asphalt als Nassschnitt.
Schnitttiefe = 7 cm.
Schnittbreite = 10 mm.
Schleifendraht: N4GAF 1,5 qmm oder gleichwertig.
Isolationswiderstand > 100 MOhm gegen Erde.
Abdeckung mit Quarzsand.
Vergießen der Fuge mit einer weißen Kaltvergußmasse.
Die Ränder der Schnittfugen sind mit Malerpapier abzukleben, damit eine saubere Abgrenzung der Kaltvergußmasse entsteht.
Zuleitung bis zum nächsten Abzweigkasten (AK) hertstellen.
Als Zuleitung kann Schleifendraht verwendet werden,
er muss jedoch pro Meter 5 bis 8 mal verdrallt werden.
Die Zuleitung muss im gesamten Verlauf fixiert werden.
Überschüssige Leitung darf nicht lose im AK untergebracht werden, sondern ist auf die benötigte Länge zu kürzen (Muffenlänge beachten).
Geometrie und Lage der Schleifen werden vom AG mit dem AN in Örtlichkeit festgelegt.
Abstand zu der Längsmarkierung : ca. 80 cm.
Abstand von der Vorderkante Haltebalken >= 2,0 m.
Abstand zu Einbauten wie Kanaldeckel, Straßenablauf, Bordstein u.s.w.>= 30 cm.
Ausgebaute Stoffe und Malerpapier aufnehmen und der Verwertung nach Wahl des AN zuführen.
Menge: 30,000 m
Leistungsbereichkatalog: 132

**02.08.0006 Durchbruch unter Bordstein**
Durchbruch unter Bordstein herstellen.
Durchbruch bzw. Bohrung unter Bordstein
zur Durchführung der Schleifenzuleitung mit einem Panzerrillenschlauch PG 48 herstellen.
Durchbruch mit Druckluft säubern, soweit erforderlich
trocknen. Wandungen mit Voranstrich versehen.
Durchbruch mit kraftstoffresistenter Betonfugenmasse, farblos, bis OK verfüllen.
Erforderliche Erdarbeiten und PG 48 werden gesondert vergütet.
Menge: 2,000 St

**02.08.0007 Durchbruch herstellen (AK)**
Durchbruch in AK herstellen
wie vor, jedoch
in Abzweigkasten zur Durchführung des
Panzerrillenschlauches PG 48.
PG 48 einpassen, Einführungsöffnung verschließen
und mit Mörtel MG III verpützen.
Menge: 2,000 St

**02.08.0008 Deckelrahmen reinigen.**
Deckelrahmen reinigen.
Deckelrahmen mit Abdeckung für vorh. AK
entrosten, reinigen und einfetten.
Einschließlich aller Nebenarbeiten,
Nebenkosten und Zusatzmaterial.
Menge: 1,000 St

**02.08.0009 Abzweigkasten säubern**
Abzweigkasten säubern
vorhandene AK
Größe ca. 650 x 600 mm
mit Kabel belegt, beserein säubern,
einschl. aller Nebenarbeiten.
Abfallgut nach Wahl des AN verwerten.
Schmutzschale entleeren.
Abzweigkasten im Gehwegbereich und Bankettbereich.
Menge: 5,000 St

**02.08.0010 Leitungsgraben herst.**
Graben für Kabel,Leerrohre oder dgl. herstellen.
Homogenbereich Erd A.
Oberfläche unbefestigt.
Grabentiefe über 0,30 bis 0,50 m.
Breite der Grabensohle bis 0,30 m.
Aushub zur Wiederverwendung innerhalb der Baustelle lagern, nach Verlegen der Leitung in Graben einschließlich Leitungszone einbauen und verdichten einschl.
ggf. erforderlicher Wasserzugabe.
Oberfläche wie vorgefunden wiederherstellen.
Zum Verfüllen nicht verwendeter Aushub nach Wahl des AN
verwerten.
Menge: 15,000 m3
Leistungsbereichkatalog: 108

**02.08.0011 Panzerrillenschlauch verlegen**
Panzerrillenschlauch verlegen
PG 48 nach DIN 49019, Wanddicke 4 mm
verlegen mit Sandummantelung, 10 cm dick.
Für die Schleifenzuleitung vom Bordstein
bzw. vom Fahrbahnrand zu den einzelnen AK's.
Menge: 10,000 m

*Hinweis: Ausführung in nicht*
Ausführung in nicht zusammenhängenden Teilflächen in
Abhängigkeit der erstellten Asphaltfläche.

### Abschnitt 03 Markierungsarbeiten

#### Unterabschnitt 03.00 Vorbereitende Arbeiten

**03.00.0001 Markierungsfläche reinigen Saugkehrwagen**
StL-Nr. 2113111002
Fläche für Markierung reinigen. Kehrgut aufnehmen und
nach Wahl des AN verwerten. Abgerechnet wird die zu
markierende Fläche. Bei Pfeil, Buchstabe, Ziffer, Verkehrsschild, und Piktogramm ergibt sich die Fläche aus
dem kleinsten umschließenden Rechteck.
Reinigung mit Saugkehrwagen.
Menge: 8100,000 m2
Leistungsbereichkatalog: 131

*Hinweis: Reinigung mit Wasserhochdruckverfahren*
Reinigung mit Wasserhochdruckverfahren nur bei stark verschmutzten Flächen.

**03.00.0002 Markierungsfläche reinigen Wasserhochdruck**
StL-Nr. 2113111001
Fläche für Markierung reinigen. Kehrgut aufnehmen und
nach Wahl des AN verwerten. Abgerechnet wird die zu
markierende Fläche. Bei Pfeil, Buchstabe, Ziffer, Verkehrsschild, und Piktogramm ergibt sich die Fläche aus
dem kleinsten umschließenden Rechteck.
Reinigung mit Wasserhochdruckverfahren.
Menge: 4000,000 m2
Leistungsbereichkatalog: 131

*Hinweis: OZ wird nur vergütet, wenn das*
OZ wird nur vergütet, wenn das Reinigen der Oberfläche
mit Wasserhochdruckverfahren erfolgte oder beim Regen.

**03.00.0003 Markierungsfläche trocknen**
StL-Nr. 21131105
Fläche für Markierung schonend trocknen. Abgerechnet
wird die zu markierende Fläche. Bei Pfeil, Buchstabe,
Ziffer, Verkehrsschild und Piktogramm ergibt sich die
Fläche aus dem kleinsten umschließenden Rechteck.
Menge: 6000,000 m2
Leistungsbereichkatalog: 131

*Hinweis: Die Freigabemarkierung erfolgt vor Verkehrsfreigabe*
Die Freigabemarkierung erfolgt vor Verkehrsfreigabe. Markierungssystem nach Wahl des AN, abgestimmt auf die von AN gewählte endgültige Markierung.

#### Unterabschnitt 03.01 Verkehrsfeigabemarkierung

*Hinweis*
In Einzellängen bis 50 m

**03.01.0001 Längsmarkierung Typ II herstellen durchg.Fstr.begr.*Breite 0,30 m mit Vormarkierung mind. P 6*auf Betondecke**
StL-Nr. 2113130524190102
Längsmarkierung Typ II einschl. evtl. Sperrflächenumrandung als Verkehrsfreigabemarkierung herstellen. Ab-
gerechnet wird der markierte Strich, bei Doppelstrichen
zwei Striche.
Durchgehend als Fahrstreifenbegrenzung.
Strichbreite = 0,30 m.
Strich mit Vormarkierung.
Markierungssystem aus 'Kaltspritzplastiken oder 2K High Solid-Farben, nach Wahl des AN'

Verkehrsklasse mindestens P 6.
Markierung auf Betondecke.
Menge: 2700,000 m
Leistungsbereichkatalog: 131

*Hinweis: In Einzellängen > 50 bis 300 m*

**03.01.0002 Längsmarkierung Typ II herstellen Leitlinie 1 zu 2*Breite 0,15 m mit Vormarkierung mind. P 6*a.Asphaltdecksch.**
StL-Nr. 2113130532190101
Längsmarkierung Typ II einschl. evtl. Sperrflächenumrandung als Verkehrsfreigabemarkierung herstellen. Ab-
gerechnet wird der markierte Strich, bei Doppelstrichen
zwei Striche.
Unterbrochen; Verhältnis Strich/Lücke 1 zu 2 als Leitlinie.
Strichbreite = 0,15 m.
Strich mit Vormarkierung.
Markierungssystem aus 'Kaltspritzplastiken oder 2K High Solid-Farben, nach Wahl des AN'

Verkehrsklasse mindestens P 6.
Markierung auf Asphaltdeckschicht.
Menge: 150,000 m
Leistungsbereichkatalog: 131

*Hinweis: In Einzellängen > 300 m*

**03.01.0003 Längsmarkierung Typ II herstellen Leitlinie 1 zu 1*Breite 0,15 m mit Vormarkierung mind. P 6*a.Asphaltdecksch.**
StL-Nr. 2113130552190101
Längsmarkierung Typ II einschl. evtl. Sperrflächenumrandung als Verkehrsfreigabemarkierung herstellen. Ab-
gerechnet wird der markierte Strich, bei Doppelstrichen
zwei Striche.
Unterbrochen; Verhältnis Strich/Lücke 1 zu 1 als Leitlinie.
Strichbreite = 0,15 m.
Strich mit Vormarkierung.
Markierungssystem aus 'Kaltspritzplastiken oder 2K High-Solid-Farben nach Wahl des AN ;'

Verkehrsklasse mindestens P 6.
Markierung auf Asphaltdeckschicht.
Menge: 3600,000 m
Leistungsbereichkatalog: 131

*Hinweis: In Einzellängen bis 50 m*

**03.01.0004 Längsmarkierung Typ II herstellen durchg.Fstr.begr.*Breite 0,15 m mit Vormarkierung mind. P 6*a.Asphaltdecksch.**
StL-Nr. 2113130522190101
Längsmarkierung Typ II einschl. evtl. Sperrflächenumrandung als Verkehrsfreigabemarkierung herstellen. Ab-
gerechnet wird der markierte Strich, bei Doppelstrichen
zwei Striche.
Durchgehend als Fahrstreifenbegrenzung.
Strichbreite = 0,15 m.
Strich mit Vormarkierung.
Markierungssystem aus 'Kaltspritzplastiken oder 2K High Solid-Farben, nach Wahl des AN'

Verkehrsklasse mindestens P 6.
Markierung auf Asphaltdeckschicht.
Menge: 500,000 m
Leistungsbereichkatalog: 131

*Hinweis: In Einzellängen > 50 bis 300 m*

**03.01.0005 Längsmarkierung Typ II herstellen durchg.Fstr.begr.*Breite 0,15 m mit Vormarkierung mind. P 6*a.Asphaltdecksch.**
StL-Nr. 2113130522190101
Längsmarkierung Typ II einschl. evtl. Sperrflächenumrandung als Verkehrsfreigabemarkierung herstellen. Ab-
gerechnet wird der markierte Strich, bei Doppelstrichen
zwei Striche.
Durchgehend als Fahrstreifenbegrenzung.
Strichbreite = 0,15 m.
Strich mit Vormarkierung.
Markierungssystem aus 'Kaltspritzplastiken oder 2K High Solid-Farben, nach Wahl des AN'

Verkehrsklasse mindestens P 6.
Markierung auf Asphaltdeckschicht.
Menge: 500,000 m
Leistungsbereichkatalog: 131

*Hinweis: In Einzellängen > 300 m*

**03.01.0006 Längsmarkierung Typ II herstellen durchg.Fstr.begr.*Breite 0,15 m mit Vormarkierung mind. P 6*a.Asphaltdecksch.**
StL-Nr. 2113130522190101
Längsmarkierung Typ II einschl. evtl. Sperrflächenumrandung als Verkehrsfreigabemarkierung herstellen. Ab-
gerechnet wird der markierte Strich, bei Doppelstrichen
zwei Striche.
Durchgehend als Fahrstreifenbegrenzung.
Strichbreite = 0,15 m.
Strich mit Vormarkierung.
Markierungssystem aus 'Kaltspritzplastiken oder 2K High Solid-Farben, nach Wahl des AN'

Verkehrsklasse mindestens P 6.
Markierung auf Asphaltdeckschicht.
Menge: 3000,000 m
Leistungsbereichkatalog: 131

**03.01.0007 Pfeilmarkierung Typ II herstellen**
Pfeilmarkierung Typ II als Verkehrsfreigabemarkierung
herstellen.
Markierungszeichen = Pfeil geradeaus, Pfeil links oder rechts ab, Pfeil geradeaus und links oder rechts ab.
Mit Vormarkierung.
Markierungssystem aus Kaltspritzplastiken oder 2K High Solid-Farben, nach Wahl des AN.
Verkehrsklasse P7.
Markierung auf Asphaltdeckschicht
Abgerechnet wird die markierte Fläche. Diese ergibt sich
aus dem kleinsten umschließenden Rechteck.
Menge: 35,000 m2
Leistungsbereichkatalog: 131

*Hinweis*
Die endgültige Markierung erfolgt als Agglomeratmarkierung nach ca. 3 Monaten.
Die für die Durchführung der Markierungsarbeiten erforderliche Verkehrsführung ist in EP der OZ-Positionen einzurechnen.

#### Unterabschnitt 03.02 Fahrbahnmarkierung (Agglomerat)

**03.02.0001 Markierungszeichen entfernen*a.Asphaltdecksch. Abf.d. Verw.zuf.**
StL-Nr. 21131015919901
Markierungszeichen entfernen. Abgerechnet wird die entfernte markierte Fläche. Bei Pfeil, Buchstabe, Ziffer,
Verkehrsschild und Piktogramm ergibt sich die Fläche
aus dem kleinsten umschließenden Rechteck.
Markierungsstoffart 'der Verkehrsfreigabemarkierung.'

Auf Asphaltdeckschicht.
Entfernen 'von beschädigten Markierungen oder bei Veränderung der Verkehrsführung.'

Durch 'geeignetes Verfahren nach Wahl des AN.'

Abfall aufnehmen und nach Wahl des AN verwerten.
Menge: 10,000 m2
Leistungsbereichkatalog: 131

**03.02.0002 Längsmarkierung entfernen*Breite 0,30 m*a.Asphaltdecksch.*Abf.d. Verw.zuf.**
StL-Nr. 2113100594919001
Längsmarkierung einschl. evtl. Sperrflächenumrandung
entfernen. Abgerechnet wird der entfernte Strich, bei
Doppelstrichen zwei Striche.
Markierung 'Durchgehend als Fahrsbahnnbegrenzung.'

Strichbreite = 0,30 m.
Markierungsstoffart 'der Verkehrsfreigabemarkierung.'

Auf Asphaltdeckschicht.
Entfernen 'von beschädigten Markierungen oder bei Veränderung der Verkehrsführung.'

Abfall aufnehmen und nach Wahl des AN verwerten.
Menge: 500,000 m
Leistungsbereichkatalog: 131

**03.02.0003 Längsmarkierung entfernen*Breite 0,15 m*a.Asphaltdecksch.*Abf.d. Verw.zuf.**
StL-Nr. 2113100592919001
Längsmarkierung einschl. evtl. Sperrflächenumrandung
entfernen. Abgerechnet wird der entfernte Strich, bei
Doppelstrichen zwei Striche.
Markierung 'Unterbrochener Strich; Verhältnis Strich/Lücke 1 zu 2 als Leitlinie oder Durchgehend als Fahrstreifenbegrenzung.'

Strichbreite = 0,15 m.
Markierungsstoffart 'der Verkehrsfreigabemarkierung.'

Auf Asphaltdeckschicht.
Entfernen 'von beschädigten Markierungen oder bei Veränderung der Verkehrsführung.'

Abfall aufnehmen und nach Wahl des AN verwerten.
Menge: 1000,000 m
Leistungsbereichkatalog: 131

*Hinweis: In Einzellängen bis 50 m*

**03.02.0004 Längsmarkierung Typ II herstellen durchg.Fstr.begr.*Breite 0,30 m mit Vormarkierung Aggl.unregelm.mGs*P 7**
StL-Nr. 2113150524196029
Längsmarkierung Typ II einschl. evtl.
Sperrflächenumrandung als endgültige Markierung herstellen. Abgerechnet wird der markierte Strich, bei
Doppelstrichen zwei Striche.
Durchgehend als Fahrstreifenbegrenzung.
Strichbreite = 0,30 m.
Strich mit Vormarkierung.
Markierungssystem aus 'Agglomeraten, nach Wahl des ANs.'

Als Agglomeratmarkierung mit Grundstrich, unregelmäßig
angeordnet.
Verkehrsklasse = P 7.
Markierung auf 'grobstrukturierter Asphaltdeckschicht bzw. auf vorhandener Verkehrsfreigabemarkierung.'
Menge: 500,000 m
Leistungsbereichkatalog: 131

*Hinweis: In Einzellängen > 300 m*

**03.02.0005 Längsmarkierung Typ II herstellen durchg.Fstr.begr.*Breite 0,30 m mit Vormarkierung Aggl.unregelm.mGs*P 7 grobstr.Betond.**
StL-Nr. 2113150524196023
Längsmarkierung Typ II einschl. evtl.
Sperrflächenumrandung als endgültige Markierung herstellen. Abgerechnet wird der markierte Strich, bei
Doppelstrichen zwei Striche.
Durchgehend als Fahrstreifenbegrenzung.
Strichbreite = 0,30 m.
Strich mit Vormarkierung.
Markierungssystem aus 'Agglomeraten, nach Wahl des ANs.'

Als Agglomeratmarkierung mit Grundstrich, unregelmäßig
angeordnet.
Verkehrsklasse = P 7.
Markierung auf grobstrukturierter Betondecke.
Menge: 3000,000 m
Leistungsbereichkatalog: 131

*Hinweis: In Einzellängen > 50 bis 300 m*

**03.02.0006 Längsmarkierung Typ II herstellen Leitlinie 1 zu 2*Breite 0,15 m mit Vormarkierung Aggl.unregelm.mGs*P 7**
StL-Nr. 2113150532196029
Längsmarkierung Typ II einschl. evtl.
Sperrflächenumrandung als endgültige Markierung herstellen. Abgerechnet wird der markierte Strich, bei
Doppelstrichen zwei Striche.
Unterbrochen; Verhältnis Strich/Lücke 1 zu 2 als Leitlinie.
Strichbreite = 0,15 m.
Strich mit Vormarkierung.
Markierungssystem aus 'Agglomeraten, nach Wahl des ANs.'

Als Agglomeratmarkierung mit Grundstrich, unregelmäßig
angeordnet.
Verkehrsklasse = P 7.
Markierung auf 'grobstrukturierter Asphaltdeckschicht bzw. auf vorhandener Verkehrsfreigabemarkierung.'
Menge: 150,000 m
Leistungsbereichkatalog: 131

*Hinweis: In Einzellängen > 300 m*

**03.02.0007 Längsmarkierung Typ II herstellen Leitlinie 1 zu 2*Breite 0,15 m mit Vormarkierung Aggl.unregelm.mGs*P 7**
StL-Nr. 2113150532196029
Längsmarkierung Typ II einschl. evtl.
Sperrflächenumrandung als endgültige Markierung herstellen. Abgerechnet wird der markierte Strich, bei
Doppelstrichen zwei Striche.
Unterbrochen; Verhältnis Strich/Lücke 1 zu 2 als Leitlinie.
Strichbreite = 0,15 m.
Strich mit Vormarkierung.
Markierungssystem aus 'Agglomeraten, nach Wahl des ANs.'

Als Agglomeratmarkierung mit Grundstrich, unregelmäßig
angeordnet.
Verkehrsklasse = P 7.
Markierung auf 'grobstrukturierter Asphaltdeckschicht bzw. auf vorhandener Verkehrsfreigabemarkierung.'
Menge: 2500,000 m
Leistungsbereichkatalog: 131

*Hinweis: In Einzellängen > 50 bis 300 m*

**03.02.0008 Längsmarkierung Typ II herstellen durchg.Fstr.begr.*Breite 0,15 m mit Vormarkierung Aggl.unregelm.mGs*P 7**
StL-Nr. 2113150522196029
Längsmarkierung Typ II einschl. evtl.
Sperrflächenumrandung als endgültige Markierung herstellen. Abgerechnet wird der markierte Strich, bei
Doppelstrichen zwei Striche.
Durchgehend als Fahrstreifenbegrenzung.
Strichbreite = 0,15 m.
Strich mit Vormarkierung.
Markierungssystem aus 'Agglomeraten, nach Wahl des ANs.'

Als Agglomeratmarkierung mit Grundstrich, unregelmäßig
angeordnet.
Verkehrsklasse = P 7.
Markierung auf 'grobstrukturierter Asphaltdeckschicht bzw. auf vorhandener Verkehrsfreigabemarkierung.'
Menge: 500,000 m
Leistungsbereichkatalog: 131

*Hinweis: In Einzellängen > 300 m*

**03.02.0009 Längsmarkierung Typ II herstellen durchg.Fstr.begr.*Breite 0,15 m mit Vormarkierung Aggl.unregelm.mGs*P 7**
StL-Nr. 2113150522196029
Längsmarkierung Typ II einschl. evtl.
Sperrflächenumrandung als endgültige Markierung herstellen. Abgerechnet wird der markierte Strich, bei
Doppelstrichen zwei Striche.
Durchgehend als Fahrstreifenbegrenzung.
Strichbreite = 0,15 m.
Strich mit Vormarkierung.
Markierungssystem aus 'Agglomeraten, nach Wahl des ANs.'

Als Agglomeratmarkierung mit Grundstrich, unregelmäßig
angeordnet.
Verkehrsklasse = P 7.
Markierung auf 'grobstrukturierter Asphaltdeckschicht bzw. auf vorhandener Verkehrsfreigabemarkierung.'
Menge: 2700,000 m
Leistungsbereichkatalog: 131

**03.02.0010 Pfeilmarkierung Typ II herstellen**
Pfeilmarkierung Typ II als endgültige Markierung herstellen
Markierungszeichen = Pfeil geradeaus, Pfeil links oder rechts ab, Pfeil geradeaus und links oder rechts ab.
Strich mit Vormarkierung.
Markierungssystem aus 'Agglomeraten, nach Wahl des ANs.'

Als Agglomeratmarkierung mit Grundstrich, unregelmäßig
angeordnet.
Verkehrsklasse = P 7.
Markierung auf 'grobstrukturierter Asphaltdeckschicht bzw. auf vorhandener Verkehrsfreigabemarkierung.'
Abgerechnet wird die markierte Fläche. Diese ergibt sich
aus dem kleinsten umschließenden Rechteck.
Menge: 35,000 m2
Leistungsbereichkatalog: 131

### Abschnitt 04 Besondere Leistungen

*Hinweis: Untersuchungen im Bereich der*
Untersuchungen im Bereich der Betonfahrbahn zur Feststellung des vorhandenen Fahrbahnaufbaus sowie
der Schadstoffbelastung der Fahbahnunterlagen
und des Fugenmaterials.

#### Unterabschnitt 04.00 Bohrkernentnahme

**04.00.0001 An- und Abfahrt**
An- und Abfahrt vom Firmensitz bis zum Einsatzort.
Einschl. aller Kosten wie Personal, Transporter und
Gerät für Bohrkernentnahmen im gebundenen Oberbau,
Gerät für Aufnahme von Proben und Rammsondierung.
Einrichtung Probenahmestelle,Transporte innerhalb
des Entnahmebereichs und aller Nebenkosten.
Ein Umsetzen im Entnahmebereich wird nicht gesondert
vergütet.
Abgerechnet wird je Einsatztag unabhängig von der Zahl
der Probeentnahmen oder Erkundungen.
Menge: 2,000 St

*Hinweis: Für den Auf- und Abbau des Gerätes*
Für den Auf- und Abbau des Gerätes zur Bohrkernentnahme
erfolgt keine gesonderte Vergütung.

**04.00.0002 Bohrkerne entnehmen**
Bohrkerne für die Bauvorbereitung nach Angabe des AG
entnehmen.
Die Bohrkerne werden für weitere Untersuchungen vom AN
vor Ort übernommen.
Bohrkernentnahme in Betondecke oder Betonrandstreifen ohne Bewehrung.
Betondecke teilweise mit Asphalt überbaut.
Kern-Durchmesser 13,5 bis 15 cm.
Bohrtiefe = über 25 bis 50 cm.
Bohrloch mit Beton C 30/37 verfüllen und
verdichten ,abschließend mit PCC-Mörtel.
Einschl. aller Nebenkosten.
An- und Abfahrt vom Firmensitz bis zum Einsatzort wird
gesondert vergütet.
Menge: 5,000 St

**04.00.0003 Teerschnellerkennung durchführen**
Teerschnellerkennung durchführen
Teerschnellerkennung im Lackansprühverfahren mit
anschließender Flourenszenz unter UV-Licht am Bohrkern
einschl. aller Nebenkosten durchführen.
Menge: 1,000 St

*Hinweis: Nur für die zu entsorgenden*
Nur für die zu entsorgenden teerpechhaltigen
Ausbaustoffe (Bereiche mit Betonfahrbahn).

**04.00.0004 Bestimmung der PAK**
Bestimmung der PAK nach EPA im Feststoff und
Phenolindex im Eluat der Bohrkernproben nach Vorgaben
der TLAG-StB 09.
Nach Angabe des AG werden nur die Schichten untersucht,
die bei der Teerschnellerkennung auffällig geworden sind.
Einschließlich Herstellung einer Mischprobe aus einer
oder merheren Schichten und aller Nebenkosten.
Abgerechnet wird je untersuchter Probe.
Probenahmeprotokoll gem. Deponieverordnung /LAGA und
Probenbegleitprotokoll nach DIN 19747 - Juli 2009 -
Anhang A in digitaler Form auf CD und zweifacher
schriftlicher Ausfertigung erstellen.
Menge: 1,000 St

**04.00.0005 Prüfberichte erstellen**
Erstellung eines schriftlichen Prüfberichtes der
untersuchten Bohrkern mit
graphischer Darstellung, Erläuterung und Auswertung
aller Prüfergebnisse.
Je Baumaßnahme in zweifacher schriftlicher
Ausfertigung und einfach in digitaler Form.
Einschl. aller Nebenkosten.
Abgerechnet wird je Bohrkern.
Menge: 5,000 St

**04.00.0006 Fotodokumentation**
Fotodokumentation der Bohrkernentnahme erstellen.
Es sind je Entnahmestelle drei Fotos mit Beschriftung
zu erstellen:
1. Foto: Standort
2. Foto: Bohrkern mit Bemaßung
3. Foto: Bohrkernloch / vorhandene ungebundene
Schichten.
Die Fotos sind so zu beschriften, dass die Beschriftung
mit dem Foto ausgedruckt werden kann.
Beispiel für Fotodokumentation siehe Anlage.
Fotodokumentation ist in digitaler Form auf CD und
schriftlich  in zweifacher Ausfertigung erstellen.
Abgerechnet wird je Bohrkern.
Menge: 5,000 St

**04.00.0007 Entsorgung**
Bohrkerne bzw. Prüfgut einschl.
teerhaltiges Material nach Wahl des AN entsorgen.
Kern-Durchmesser = 15 cm.
Länge bis 50 cm.
Einschl. aller Nebenkosten.
Menge: 20,000 St

#### Unterabschnitt 04.01 Stillstand- und Vorhaltezeit

**04.01.0001 Stillstandzeit, Handeinbau**
Stillstandzeiten des Personals und ggf. der
eingesetzten Geräte.
Stillstandzeiten, die nicht vom AN zu vertreten sind.
Vergütet wird ein Verrechungssatz, der alle Aufwendungen für den Stillstand der Baukollone einschl. der eingesetzten Geräte, sowie sämtlicher Zuschläge enthält.
Abgerechnet wird nach angeordeneten Stillstandzeiten.
Bei Bauausführung in Handeinbau.
Menge: 10,000 h

**04.01.0002 Stillstandzeit, maschinelle Einbau**
Stillstandzeiten des Personals und ggf. der
eingesetzten Geräte.
Stillstandzeiten, die nicht vom AN zu vertreten sind.
Vergütet wird ein Verrechungssatz, der alle Aufwendungen für den Stillstand der Baukollone einschl. der eingesetzten Geräte, sowie sämtlicher Zuschläge enthält.
Abgerechnet wird nach angeordeneten Stillstandzeiten.
Bei Bauausführung in maschinellem Einbau.
Menge: 10,000 h

**04.01.0003 Asphaltfertiger vorhalten**
Baugerät als Ersatzgerät anfahren, betriebsfertig aufstellen und abfahren.
Baugerät bei Nichteinsatz auf der Baustelle gemäß zeitlichen Vorgaben des AG vorhalten.
Außer den vollen Tagen werden Teilzeiten nach Stunden zu 1/24 des Einheitspreises vergütet.
Baugerät: Asphaltfertiger.
Menge: 10,000 d

**04.01.0004 Asphaltmischanlage vorhalten**
Asphaltmischanlage als Ersatzanlage.
Asphaltmischanlage bei Nichteinsatz gemäß zeitlichen Vorgaben des AG betriebsbereit vorhalten.
Außer den vollen Tagen werden Teilzeiten nach Stunden zu 1/24 des Einheitspreises vergütet.
Menge: 10,000 d

#### Unterabschnitt 04.02 Sonstige Leistungen

**04.02.0001 Probegefäß liefern 10-l-Blecheimer*Mithilfe Kprüf.**
StL-Nr. 1910171211
Probegefäß zur Aufnahme von Baustoffproben, für Kontrollprüfungen und für Rückstellproben des AG liefern.
Probegefäß = sauberer 10-l-Blecheimer mit dicht schließendem Deckel.
Mithilfe bei der Probennahme im Baubereich nach Angaben
des AG.
Menge: 10,000 St
Leistungsbereichkatalog: 101

**04.02.0002 Probegefäß liefern Alu-Schale25x25x4*Mithilfe Kprüf.**
StL-Nr. 1910171241
Probegefäß zur Aufnahme von Baustoffproben, für Kontrollprüfungen und für Rückstellproben des AG liefern.
Probegefäß = Aluminium-Schale, 25 x 25 x 4 cm.
Mithilfe bei der Probennahme im Baubereich nach Angaben
des AG.
Menge: 10,000 St
Leistungsbereichkatalog: 101

**04.02.0003 SiGe-Koordinator stellen.**
Sicherheits- und Gesundheitsschutzkoordinator während
der Ausführung des Bauvorhabens nach RAB 30 und Unterlagen des AG stellen.
Abgerechnet wird je Baustellenbesuch.
Bei jedem Besuch ist ein Protokoll zu erstellen und dem AG zeitnah zu übergeben.
Menge: 60,000 St
Leistungsbereichkatalog: 101

**04.02.0004 Nachtarbeitspauschale**
Nachtarbeitspauschale
zur Vergütung sämtlicher Mehrkosten
infolge angeordneter Nachtarbeit .
In dieser Position sind sämtlicher Mehraufwendungen
für Maschinen, Geräte, Personal,Beleuchtung, Gehnemigungen und sonst. Kosten einzurechnen.
Gilt für alle Arbeiten und Abschnitte.
Die Bauausführung erfolgt ausschließlich Nachts in den angegebenen Sperrzeiten.
Die Vergütung erfolgt pro Nacht.
Menge: 10,000 St

**04.02.0005 Zuschlag für Sonn- und Feiertage**
Zuschlag für Sonntags-- und Feiertagsarbeit
zur Vergütung sämtlicher Mehrkosten
infolge angeordneter Sonntags- und Feiertagsarbeit.
In dieser Position sind sämtlicher Mehraufwendungen
für Maschinen, Geräte, Personal, Gehnemigungen und
sonst. Kosten einzurechnen.
Gilt für alle Arbeiten (einschl. Verkehrssicherung)
und Abschnitte.
Die Bauausführung erfolgt ausschließlich am Sonntage und/oder an Feiertage.
Die Vergütung erfolgt pro Tag.
Menge: 2,000 d

*Hinweis: Verkehrssicherung während der Abnahme.*
Verkehrssicherung während der Abnahme
einschl. fahrbarer Vorwarntafel.

**04.02.0006 Verk.sich. kürzerer Dauer durchf. bew. Arbeitsst.*bis 4 Std. bei Tageslicht**
StL-Nr. 2110513500301100
Verkehrssicherung an Arbeitsstellen von kürzerer Dauer
betriebsfertig aufbauen, vorhalten, warten, instand
setzen, betreiben und abbauen. Vorübergehende Verkehrssicherungsmaßnahmen durchführen.
Für bewegliche Arbeitsstelle.
Gesamtdauer der Verkehrsführung bis 4 Std.
Bei Tageslicht.
Menge: 5,000 St
Leistungsbereichkatalog: 105

**04.02.0007 Mitwirkung bei der Abnahme**
Mitwirkung bei der Abnahme.
Vergütet wird die Mithilfe bei der Abnahme sowie
alle hiefür erforderlichen (Bau-)Geräte, Fahrzeuge,
Ausrüstungsmaterialien sowie Arbeitskrä&e .
Die Position umfasst sämtliche Aufwendungen für den Einsatz,
insbesondere Gerätevorhalte- und Betriebstokosten sowie
  sämtliche Zuschläge einschliesslich der Kosten für das
  Bedienungspersonal und der Fahrer sowie den tatsächlichen
Lohn einschliesslich vermögenswirksamer Leistungen mit den
  Zuschlägen für Gemeinkosten (Sozialkassenbeiträge, Winterbauumlage
  und dgl.) sowie Lohn- und Gehaltsnebenkosten und Zuschläge für Überstunden.
Zuschläge für Nachtarbeit werden nicht gesondert vergütet.
Eingerechnet ist der An- und Abtransport
  bzw. die An- und Abfahrt der Geräte,
Fahrzeuge und Arbeitskrä&e, Materialien, etc. .
Menge: 5,000 St

**04.02.0008 Erweiterte Erstprüfungen**
Für Asphaltdeck und Binderschichten:
Einaxialer Druck-Schwell-versuch zur Bestimmung des Verformungsverhaltens nach den TP Asphalt-StB, Teil 25 B 1
Angabe zum Tieftemperatur- verhalten nach den TP Asphalt, Teil 46 A (Abkühlversuch TSRST)
Für alle Walzasphalte
Verformungsverhalten des eingesetzten resultierenden Bindemittels nach TP Bitumen-StB, Teil 3 am langzeitgealterten (PAV) modifizierten Bindemittel

Im Erstprüfungsbericht sind folgende zusätzliche Angaben erforderlich:
- Angabe zum Verfahren der Temperaturabsenkung
- Art und Sorte des frisch zugegebenen Bitumens
- Bei Verwendung eines gebrauchsfertig Viskositätsveränderten Bitumens nach TL VBit-StB:
- Art und Sorte des resultierenden Bindemittels
- Bei Verwendung von viskositätsverändernden organischen Zusätzen:
- Hersteller, Typ, Produktbezeichnung
- Art und Sorte des resultierenden Bindemittels
- Menge in M.-% bezogen auf den Bindemittelgehalt

- Bei Verwendung von oberflächenaktiven oder mineralischen Zusätzen:
- Hersteller, Produktbezeichnung,
- Art und Sorte des resultierenden Bindemittels,
- Menge in M.-% bezogen auf den Bindemittelgehalt
- Bei Verwendung der Schaumbitumentechnologie:
- Art und Sorte des resultierenden Bindemittels
- Verdichtungstemperatur des Marshallprobekörpers
- Ergebnisse der zusätzlichen Prüfungen nach Abschnitt 4.1.3 der Baubeschreibung
Menge: 3,000 St
Leistungsbereichkatalog: 101

**04.02.0009 Erfassung der Einbaubed Einbaus**
*** Pauschalposition
Beim Einbau von TA-Asphalt sind während des gesamten Einbauzeitraums durch den Auftragnehmer im Rahmen der Eigenüberwachung folgende Messungen durchzuführen und zu dokumentieren:
- Wetter (mindestens stündlich),
- Lufttemperatur (Messung in 2 Metern Höhe und Temperatur der Unterlage); mindestens stündlich,
- Windgeschwindigkeit und -richtung (mindestens stündlich oder kontinuierlich),
- Relative Luftfeuchte (mindestens stündlich oder kontinuierlich),
- Temperatur des angelieferten Asphaltmischguts bei jedem Entladevorgang im Beschicker- und Fertigerkübel,
- Zunahme der Verdichtung von Beginn bis zum Ende des Asphalteinbaus mittels Aufsetz-Sonde (Elektromagnetische Messung (PQI Sonde) oder Radioaktive Messung (Isotopensonde)),
- Dokumentation der aufgebrachten Bitumenemulsion unmittelbar vor der Überbauung (Art und Ansprühmenge der eingesetzten Bitumenemulsion, angesprühte Unterlage je Einbaubahn, Lage der Einbaubahn, Station, Datum/Uhrzeit und Foto).
Menge: 1,000 Psch

**04.02.0010 Gefährl. Abfall aus Baustelle ents. Baggergut*Gebühr einrechn.**
StL-Nr. 1210221731
Gefährlichen Abfall aus Baustelle laden, fördern und
entsorgen. Art der Belastung und Entsorgung nach Unterlagen des AG. Entsorgungsnachweis nach Unterlagen des
AG führen.
Abgerechnet wird nach Wiegescheinen.
Baggergut, das gefährliche Stoffe enthält. Ab-
fallschlüsselnummer = 17 05 05.
Gebühren der Abfallentsorgung sind einzurechnen.
Menge: 30,000 t
Leistungsbereichkatalog: 102
